# Placa fibrocemento + Aisl. poliuretano + Pintura

- Propiedad del archivo: CONSTRUNARIO
- Formato: FIEBDC-3/2012
- Programa: Construnario Versión 3.51
- Fecha de los precios: 10/03/2015
- Divisa: EUR
- Código: ipur (02/06/2020)

**C1502IPU-112112** m2 Placa fibrocemento + Aisl. poliuretano + Pintura (02/02/2015)
Cubierta inclinada de placas de fibrocemento sin amianto, color natural, perfil granonda, con una pendiente mayor del 10%,compuesta de: 1 - Cobertura Placa de fibrocemento sin amianto, color natural, perfil granonda. Según UNE-EN 494 2 - Aislamiento térmico de Poliuretano Proyectado Conductividad: 0.028 W/mK Densidad media:35 kg/m³ Espesor medio: 40mm Reacción al fuego:Euroclase E Contenido en Celda Cerrada:>90% Conformidad de los sistemas con la Norma:UNE 92120-1 Conformidad de la aplicación con la Norma:UNE 92120-2 Medición según Norma:UNE 92310 3 - Capa de protección Pintura de dos componentes, a base de poliuretano alifático y disolvente, de color rojo RAL 3016, acabado satinado, aplicada en dos manos, (rendimiento: 0,15 kg/m² cada mano)

| Código | Ud | Descripción | Rendimiento | Precio | Importe |
|---|---|---|---|---|---|
| MTC-upx020ia | kg | Pintura de dos componentes, a base de poliuretano alifático y disolvente, de color rojo RAL 3016, acabado satinado, aplicada con rodillo de pelo corto (material) | 0.300 | 3031 | 909.30 |
| POLIPROY40 | m2 | Espuma rígida de poliuretano proyectado in situ, densidad media 35 kg/m³, e=40 mm. (material; 13/02/2015) | 1.050 | 397 | 416.85 |
| MTC-pfg010a | m2 | Placa de fibrocemento sin amianto, color natural, perfil granonda. Según UNE-EN 494 (material) | 1.200 | 865 | 1038.00 |
| MTC-lpo040a | m | Pieza de cumbrera, color negro, para cubiertas de placas (material) | 0.100 | 627 | 62.70 |
| MTC-lpo020a | m | Pieza de remate perimetral para cubiertas de placas (material) | 0.100 | 525 | 52.50 |
| MTC-lpo070a | u | Aireador de 86x47 cm, para cubiertas de placas (material) | 0.020 | 8104 | 162.08 |
| MOC-030 | h | Oficial primera (mano de obra; 14/09/2017) | 0.250 | 1918 | 479.50 |
| MOC-070 | h | Peón ordinario (mano de obra; 14/09/2017) | 0.250 | 1630 | 407.50 |
| MOC-031 | h | Oficial 1ª aplicador de productos aislantes (mano de obra; 14/09/2017) | 0.050 | 1724 | 86.20 |
| MOC-066 | h | Ayudante aplicador de productos aislantes (mano de obra) | 0.050 | 1613 | 80.65 |
| %2 | % | Medios auxiliares (05/03/2015) | 2 % | 3695.28 | 73.91 |
| %3 | % | Costes indirectos (02/03/2015) | 3 % | 3769.19 | 113.08 |
|  |  | Costes directos |  |  | 3882.27 |

## Recursos

**POLIPROY40** m2 Espuma rígida de poliuretano proyectado in situ, densidad media 35 kg/m³, e=40 mm
Aislamiento térmico de Poliuretano Proyectado Conductividad: 0.028 W/mK Densidad media:35 kg/m³ Espesor medio:40 mm Reacción al fuego:Euroclase E Contenido en Celda Cerrada:>90% Conformidad de los sistemas con la Norma:UNE 92120-1 Conformidad de la aplicación con la Norma:UNE 92120-2 Medición según Norma:UNE 92310
