# Piedra natural + aisl. poliuretano + LC 1 pie + yeso

- Propiedad del archivo: CONSTRUNARIO
- Formato: FIEBDC-3/2012
- Programa: Construnario Versión 3.51
- Fecha de los precios: 10/03/2015
- Divisa: EUR
- Código: ipur (02/06/2020)

**C1502IPU-1210405** m2 Piedra natural + aisl. poliuretano + LC 1 pie + yeso (04/02/2015)
1 - Piedra natural Hoja exterior de fachada ventilada de 3 cm de espesor, de placas de granito, acabado pulido, 60x40x3 cm, con anclajes puntuales, regulables en las tres direcciones, de acero inoxidable AISI 304, fijados al paramento soporte con tacos especiales. 2 - Aislamiento térmico de Poliuretano Proyectado Conductividad: 0.028 W/mK Densidad media:35 kg/m³ Espesor medio:65 mm Reacción al fuego:Euroclase E Contenido en Celda Cerrada:>90% Conformidad de los sistemas con la Norma:UNE 92120-1 Conformidad de la aplicación con la Norma:UNE 92120-2 Medición según Norma:UNE 92310 3 - LC 1 Fábrica de ladrillo perforado tosco de 24x11,5x7 cm., de 1 pie de espesor en interior, recibido con mortero de cemento CEM II/B-P 32,5 N y arena de río tipo M-5, preparado en central y suministrado a pie de obra, para revestir, i/replanteo, nivelación y aplomado, p.p. de enjarjes, mermas, roturas, humedecido de las piezas, rejuntado, cargaderos, mochetas, plaquetas, esquinas, limpieza y medios auxiliares. Según UNE-EN-998-1:2004, RC-08, NTE-FFL, CTE-SE-F y medida deduciendo huecos superiores a 1 m2. 4 - Trasdosado de yeso Trasdosado sencillo (48+15) con placas de yeso laminado, sobre banda acústica, formado por una estructura simple, con disposición normal "N" de los montantes separados 600mm; de 78 mm de espesor total.

| Código | Ud | Descripción | Rendimiento | Precio | Importe |
|---|---|---|---|---|---|
| MTC-paj120a45 | m2 | Subestructura acero inoxidable AISI 304 (material) | 1.050 | 4500 | 4725.00 |
| MTC-bgn010az | m2 | Placa de granito nacional 60x40x3 cm (material) | 1.150 | 6430 | 7394.50 |
| MTC-lt020 | u | Ladrillo perforado tosco 24x11, 5x7 cm. (material) | 138.000 | 30 | 4140.00 |
| POLIPROY65 | m2 | Espuma rígida de poliuretano proyectado in situ, densidad media 35 kg/m³, e=65 mm. (material; 06/02/2015) | 1.050 | 642 | 674.10 |
| MTC-mc040 | m3 | Mortero cem. gris II/B-M 32, 5 M-5/CEM (material) | 0.055 | 6040 | 332.20 |
| MTC-pty070c | m | Canal raíl de perfil galvanizado de ancho 48 mm (material) | 0.700 | 110 | 77.00 |
| MTC-pty060c | m | Montante de perfil galvanizado de ancho 48 mm, según UNE-EN 14195 (material) | 1.000 | 141 | 141.00 |
| MTC-pty010b | m2 | Placa de yeso laminado A / UNE-EN 520 - 1200 / longitud / 15 / borde afinado. (material) | 1.050 | 507 | 532.35 |
| MTC-pty081b | u | Tornillo autoperforante 3, 5x25 mm (material) | 15.000 | 1 | 15.00 |
| MTC-pty220 | u | Fijación compuesta por taco y tornillo 5x27 (material) | 1.600 | 6 | 9.60 |
| MTC-pty035a | kg | Pasta de agarre, según UNE-EN 14496 (material) | 0.100 | 58 | 5.80 |
| MTC-pty030a | kg | Pasta para juntas, según UNE-EN 13963 (material) | 0.300 | 126 | 37.80 |
| MTC-pty040a | m | Cinta de juntas (material) | 1.600 | 3 | 4.80 |
| MOC-031 | h | Oficial 1ª aplicador de productos aislantes (mano de obra; 14/09/2017) | 0.343 | 1724 | 591.33 |
| MOC-066 | h | Ayudante aplicador de productos aislantes (mano de obra) | 0.343 | 1613 | 553.26 |
| MOC-052 | h | Oficial 1ª montador de prefabricados interiores (mano de obra) | 0.263 | 1782 | 468.67 |
| MOC-098 | h | Ayudante montador de prefabricados interiores (mano de obra) | 0.263 | 1613 | 424.22 |
| MOC-030 | h | Oficial primera (mano de obra; 14/09/2017) | 0.728 | 1918 | 1396.30 |
| MOC-070 | h | Peón ordinario (mano de obra; 14/09/2017) | 0.728 | 1630 | 1186.64 |
| MOC-097 | h | Ayudante montador de sistemas de fachadas prefabricadas (mano de obra) | 0.900 | 1613 | 1451.70 |
| MOC-051 | h | Oficial 1ª montador de sistemas de fachadas prefabricadas (mano de obra) | 0.850 | 1782 | 1514.70 |
| %2 | % | Medios auxiliares (05/03/2015) | 2 % | 25675.97 | 513.52 |
| %3 | % | Costes indirectos (02/03/2015) | 3 % | 26189.49 | 785.68 |
|  |  | Costes directos |  |  | 26975.17 |

## Recursos

**MTC-paj120a45** m2 Subestructura acero inoxidable AISI 304
Subestructura soporte para hoja exterior de fachada ventilada de placas de piedra natural, formada por anclajes puntuales regulables en las tres direcciones, de acero inoxidable AISI 304, fijados al soporte de hormigón o fábrica de ladrillo macizo o perforado (fck>=150 kp/cm²) con tacos especiales.

**MTC-bgn010az** m2 Placa de granito nacional 60x40x3 cm
Placa de granito nacional, Gris Quintana, 60x40x3 cm, acabado pulido, según UNE-EN 1469.

**POLIPROY65** m2 Espuma rígida de poliuretano proyectado in situ, densidad media 35 kg/m³, e=65 mm
Aislamiento térmico de Poliuretano Proyectado Conductividad: 0.028 W/mK Densidad media:35 kg/m³ Espesor medio:65 mm Reacción al fuego:Euroclase E Contenido en Celda Cerrada:>90% Conformidad de los sistemas con la Norma:UNE 92120-1 Conformidad de la aplicación con la Norma:UNE 92120-2 Medición según Norma:UNE 92310

**MTC-pty070c** m Canal raíl de perfil galvanizado de ancho 48 mm
Canal raíl de perfil galvanizado para entramados de fijación de placas de yeso de ancho 48 mm, según UNE-EN 14195.
