# Aisl. poliuretano + Escayola

- Propiedad del archivo: CONSTRUNARIO
- Formato: FIEBDC-3/2012
- Programa: Construnario Versión 3.51
- Fecha de los precios: 10/03/2015
- Divisa: EUR
- Código: ipur (02/06/2020)

**C1502IPU-121122** m2 Aisl. poliuretano + Escayola (03/02/2015)
Falso techo continuo para revestir, situado a una altura menor de 4 m, formado por: 1 - Aislamiento térmico de Poliuretano Proyectado Conductividad: 0.028 W/mK Densidad media:35 kg/m³ Espesor medio: 70mm Reacción al fuego:Euroclase E Contenido en Celda Cerrada:>90% Conformidad de los sistemas con la Norma:UNE 92120-1 Conformidad de la aplicación con la Norma:UNE 92120-2 Medición según Norma:UNE 92310 2 - Acabado Placas nervadas de escayola, de 100x60 cm, con canto recto y acabado liso, suspendidas del forjado mediante estopadas colgantes

| Código | Ud | Descripción | Rendimiento | Precio | Importe |
|---|---|---|---|---|---|
| POLIPROY70 | m2 | Espuma rígida de poliuretano proyectado in situ, densidad media 35 kg/m³, e=70 mm. (material; 06/02/2015) | 1.050 | 682 | 716.10 |
| MTC-fpe010b | m2 | Placa de escayola, nervada, de 100x60 cm y de 8 mm de espesor (20 mm de espesor total, incluyendo las nervaduras), con canto recto y acabado liso, sin revestir, para falsos techos (material) | 1.050 | 311 | 326.55 |
| MTC-fac010 | kg | Fibras vegetales en rollos (material) | 0.220 | 135 | 29.70 |
| MTC-pes010 | m3 | Pasta de escayola, según UNE-EN 13279-1 (material) | 0.006 | 12450 | 74.70 |
| MOC-034 | h | Oficial 1ª escayolista (mano de obra) | 0.213 | 1724 | 367.21 |
| MOC-115 | h | Peón escayolista (mano de obra) | 0.213 | 1592 | 339.10 |
| MOC-031 | h | Oficial 1ª aplicador de productos aislantes (mano de obra; 14/09/2017) | 0.050 | 1724 | 86.20 |
| MOC-066 | h | Ayudante aplicador de productos aislantes (mano de obra) | 0.050 | 1613 | 80.65 |
| %2 | % | Medios auxiliares (05/03/2015) | 2 % | 2020.21 | 40.40 |
| %3 | % | Costes indirectos (02/03/2015) | 3 % | 2060.61 | 61.82 |
|  |  | Costes directos |  |  | 2122.43 |

## Recursos

**POLIPROY70** m2 Espuma rígida de poliuretano proyectado in situ, densidad media 35 kg/m³, e=70 mm
Aislamiento térmico de Poliuretano Proyectado Conductividad: 0.028 W/mK Densidad media:35 kg/m³ Espesor medio:70 mm Reacción al fuego:Euroclase E Contenido en Celda Cerrada:>90% Conformidad de los sistemas con la Norma:UNE 92120-1 Conformidad de la aplicación con la Norma:UNE 92120-2 Medición según Norma:UNE 92310
