# BH + cámara aire no ventilada + aisl. poliuretano + LH 4cm + alicatado

- Propiedad del archivo: CONSTRUNARIO
- Formato: FIEBDC-3/2012
- Programa: Construnario Versión 3.51
- Fecha de los precios: 10/03/2015
- Divisa: EUR
- Código: ipur (02/06/2020)

**C1502IPU-13101215** m2 BH + cámara aire no ventilada + aisl. poliuretano + LH 4cm + alicatado (03/02/2015)
1 - BH Fábrica de bloque hueco de hormigón, para revestir, color gris, 40x20x15 cm, resistencia normalizada R10 (10 N/mm²), recibida con mortero de cemento M-7,5. 2 - Aislamiento térmico de Poliuretano Proyectado Conductividad: 0.028 W/mK Densidad media:35 kg/m³ Espesor medio:80 mm Reacción al fuego:Euroclase E Contenido en Celda Cerrada:>90% Conformidad de los sistemas con la Norma:UNE 92120-1 Conformidad de la aplicación con la Norma:UNE 92120-2 Medición según Norma:UNE 92310 3 - LH 4cm Tabique de ladrillo cerámico hueco sencillo 24x11,5x4 cm., en distribuciones y cámaras, recibido con mortero de cemento CEM II/B-P 32,5 N y arena de río tipo M-5, preparado en central y suministrado a pie de obra, i/ replanteo, aplomado y recibido de cercos, roturas, humedecido de las piezas y limpieza. Parte proporcional de andamiajes y medios auxiliares. Según UNE-EN-998-1:2004, RC-08, NTE-PTL y CTE-SE-F, medido a cinta corrida. 4 - Alicatado Alicatado con azulejo liso, 1/0/-/-, 20x20 cm, 20 €/m², colocado sobre una superficie soporte de fábrica en paramentos interiores, mediante mortero de cemento M-5, sin junta (separación entre 1,5 y 3 mm); con cantoneras de PVC.

| Código | Ud | Descripción | Rendimiento | Precio | Importe |
|---|---|---|---|---|---|
| MTC-bhg010c | u | Bloque hueco de hormigón, para revestir, color gris, 40x20x15 cm, resistencia normalizada R10 (10 N/mm²), incluso p/p de piezas especiales: zunchos y medios. Según UNE-EN 771-3. (material) | 12.600 | 64 | 806.40 |
| MTC-mc040 | m3 | Mortero cem. gris II/B-M 32, 5 M-5/CEM (material) | 0.068 | 6040 | 410.72 |
| MTC-aco010c | kg | Acero en barras corrugadas, UNE-EN 10080 B 500 S, elaborado en taller industrial, diámetros varios. (material) | 2.500 | 100 | 250.00 |
| POLIPROY80 | m2 | Espuma rígida de poliuretano proyectado in situ, densidad media 35 kg/m³, e=80 mm. (material; 06/02/2015) | 1.050 | 794 | 833.70 |
| MTC-lh010 | u | Ladrillo hueco sencillo 24x11, 5x4 cm. (material) | 35.000 | 8 | 280.00 |
| MTC-aba010aac | m2 | Baldosa cerámica de azulejo liso 20x20 cm (material) | 1.050 | 2000 | 2100.00 |
| MTC-lec010b | m3 | Lechada de cemento blanco (material) | 0.010 | 15700 | 157.00 |
| MOC-031 | h | Oficial 1ª aplicador de productos aislantes (mano de obra; 14/09/2017) | 0.343 | 1724 | 591.33 |
| MOC-066 | h | Ayudante aplicador de productos aislantes (mano de obra) | 0.343 | 1613 | 553.26 |
| MOC-023 | h | Oficial 1ª alicatador (mano de obra; 05/03/2015) | 0.334 | 1724 | 575.82 |
| MOC-060 | h | Ayudante alicatador (mano de obra; 05/03/2015) | 0.334 | 1613 | 538.74 |
| MOC-030 | h | Oficial primera (mano de obra; 14/09/2017) | 0.780 | 1918 | 1496.04 |
| MOC-070 | h | Peón ordinario (mano de obra; 14/09/2017) | 0.920 | 1630 | 1499.60 |
| %2 | % | Medios auxiliares (05/03/2015) | 2 % | 10092.61 | 201.85 |
| %3 | % | Costes indirectos (02/03/2015) | 3 % | 10294.46 | 308.83 |
|  |  | Costes directos |  |  | 10603.29 |

## Recursos

**POLIPROY80** m2 Espuma rígida de poliuretano proyectado in situ, densidad media 35 kg/m³, e=80 mm
Aislamiento térmico de Poliuretano Proyectado Conductividad: 0.028 W/mK Densidad media:35 kg/m³ Espesor medio:80 mm Reacción al fuego:Euroclase E Contenido en Celda Cerrada:>90% Conformidad de los sistemas con la Norma:UNE 92120-1 Conformidad de la aplicación con la Norma:UNE 92120-2 Medición según Norma:UNE 92310

**MTC-aba010aac** m2 Baldosa cerámica de azulejo liso 20x20 cm
Baldosa cerámica de azulejo liso 1/0/-/-, 20x20 cm, según UNE-EN 14411
