# BC + aisl. poliuretano + cámara aire no ventilada + yeso

- Propiedad del archivo: CONSTRUNARIO
- Formato: FIEBDC-3/2012
- Programa: Construnario Versión 3.51
- Fecha de los precios: 10/03/2015
- Divisa: EUR
- Código: ipur (02/06/2020)

**C1502IPU-1310214** m2 BC + aisl. poliuretano + cámara aire no ventilada + yeso (04/02/2015)
1 - BC Fábrica de bloque aligerado de termoarcilla, 30x19x24 cm, para revestir, recibida con mortero de cemento M-10. 2 - Aislamiento térmico de Poliuretano Proyectado Conductividad: 0.028 W/mK Densidad media:35 kg/m³ Espesor medio:85 mm Reacción al fuego:Euroclase E Contenido en Celda Cerrada:>90% Conformidad de los sistemas con la Norma:UNE 92120-1 Conformidad de la aplicación con la Norma:UNE 92120-2 Medición según Norma:UNE 92310 3 - Trasdosado de yeso Trasdosado sencillo (48+15) con placas de yeso laminado, sobre banda acústica, formado por una estructura simple, con disposición normal "N" de los montantes separados 600mm; de 78 mm de espesor total.

| Código | Ud | Descripción | Rendimiento | Precio | Importe |
|---|---|---|---|---|---|
| MTC-btr020ob | u | Bloque aligerado de termoarcilla 30x19x24 cm (material) | 17.850 | 95 | 1695.75 |
| MTC-mc040 | m3 | Mortero cem. gris II/B-M 32, 5 M-5/CEM (material) | 0.035 | 6040 | 211.40 |
| MTC-aco010c | kg | Acero en barras corrugadas, UNE-EN 10080 B 500 S, elaborado en taller industrial, diámetros varios. (material) | 0.600 | 100 | 60.00 |
| POLIPROY85 | m2 | Espuma rígida de poliuretano proyectado in situ, densidad media 35 kg/m³, e=85 mm. (material; 06/02/2015) | 1.050 | 843 | 885.15 |
| MTC-pty070c | m | Canal raíl de perfil galvanizado de ancho 48 mm (material) | 0.700 | 110 | 77.00 |
| MTC-pty060c | m | Montante de perfil galvanizado de ancho 48 mm, según UNE-EN 14195 (material) | 1.000 | 141 | 141.00 |
| MTC-pty010b | m2 | Placa de yeso laminado A / UNE-EN 520 - 1200 / longitud / 15 / borde afinado. (material) | 1.050 | 507 | 532.35 |
| MTC-pty081b | u | Tornillo autoperforante 3, 5x25 mm (material) | 15.000 | 1 | 15.00 |
| MTC-pty220 | u | Fijación compuesta por taco y tornillo 5x27 (material) | 1.600 | 6 | 9.60 |
| MTC-pty035a | kg | Pasta de agarre, según UNE-EN 14496 (material) | 0.100 | 58 | 5.80 |
| MTC-pty030a | kg | Pasta para juntas, según UNE-EN 13963 (material) | 0.300 | 126 | 37.80 |
| MTC-pty040a | m | Cinta de juntas (material) | 1.600 | 3 | 4.80 |
| MOC-031 | h | Oficial 1ª aplicador de productos aislantes (mano de obra; 14/09/2017) | 0.343 | 1724 | 591.33 |
| MOC-066 | h | Ayudante aplicador de productos aislantes (mano de obra) | 0.343 | 1613 | 553.26 |
| MOC-052 | h | Oficial 1ª montador de prefabricados interiores (mano de obra) | 0.263 | 1782 | 468.67 |
| MOC-098 | h | Ayudante montador de prefabricados interiores (mano de obra) | 0.263 | 1613 | 424.22 |
| MOC-030 | h | Oficial primera (mano de obra; 14/09/2017) | 0.270 | 1918 | 517.86 |
| MOC-070 | h | Peón ordinario (mano de obra; 14/09/2017) | 0.920 | 1630 | 1499.60 |
| %2 | % | Medios auxiliares (05/03/2015) | 2 % | 7730.59 | 154.61 |
| %3 | % | Costes indirectos (02/03/2015) | 3 % | 7885.20 | 236.56 |
|  |  | Costes directos |  |  | 8121.76 |

## Recursos

**POLIPROY85** m2 Espuma rígida de poliuretano proyectado in situ, densidad media 35 kg/m³, e=85 mm
Aislamiento térmico de Poliuretano Proyectado Conductividad: 0.028 W/mK Densidad media:35 kg/m³ Espesor medio:85 mm Reacción al fuego:Euroclase E Contenido en Celda Cerrada:>90% Conformidad de los sistemas con la Norma:UNE 92120-1 Conformidad de la aplicación con la Norma:UNE 92120-2 Medición según Norma:UNE 92310

**MTC-pty070c** m Canal raíl de perfil galvanizado de ancho 48 mm
Canal raíl de perfil galvanizado para entramados de fijación de placas de yeso de ancho 48 mm, según UNE-EN 14195.
