# Aislamiento poliuretano proyectado

- Propiedad del archivo: CONSTRUNARIO
- Formato: FIEBDC-3/2012
- Programa: Construnario Versión 3.51
- Fecha de los precios: 02/06/2020
- Divisa: EUR
- Código: ipur

**C1502IPU-132091** m2 Aislamiento poliuretano proyectado (04/02/2015)
Cerramiento de cubierta inclinada compuesto por un forjado inclinado apoyado sobre tabiques palomeros, y aislado con poliuretano proyectado entre tabiques. Solución recomendada para rehabilitación. Aislamiento térmico de Poliuretano Proyectado Conductividad: 0.028 W/mK Densidad media:35 kg/m³ Espesor medio:110 mm Reacción al fuego:Euroclase E Contenido en Celda Cerrada:>90% Conformidad de los sistemas con la Norma:UNE 92120-1 Conformidad de la aplicación con la Norma:UNE 92120-2 Medición según Norma:UNE 92310

| Código | Ud | Descripción | Rendimiento | Precio | Importe |
|---|---|---|---|---|---|
| POLIPROY110 | m2 | Espuma rígida de poliuretano proyectado in situ, densidad media 35 kg/m³, e=110 mm (material; 06/02/2015) | 1.050 | 1088 | 1142.40 |
| MOC-031 | h | Oficial 1ª aplicador de productos aislantes (mano de obra; 14/09/2017) | 0.050 | 1724 | 86.20 |
| MOC-066 | h | Ayudante aplicador de productos aislantes (mano de obra; 10/03/2015) | 0.050 | 1613 | 80.65 |
| %2 | % | Medios auxiliares (05/03/2015) | 2 % | 1309.25 | 26.19 |
| %3 | % | Costes indirectos (02/03/2015) | 3 % | 1335.44 | 40.06 |
|  |  | Costes directos |  |  | 1375.50 |

## Recursos

**POLIPROY110** m2 Espuma rígida de poliuretano proyectado in situ, densidad media 35 kg/m³, e=110 mm
Aislamiento térmico de Poliuretano Proyectado Conductividad: 0.028 W/mK Densidad media:35 kg/m³ Espesor medio:110 mm Reacción al fuego:Euroclase E Contenido en Celda Cerrada:>90% Conformidad de los sistemas con la Norma:UNE 92120-1 Conformidad de la aplicación con la Norma:UNE 92120-2 Medición según Norma:UNE 92310
