# Chapa metálica + Aisl. poliuretano + Pintura

- Propiedad del archivo: CONSTRUNARIO
- Formato: FIEBDC-3/2012
- Programa: Construnario Versión 3.51
- Fecha de los precios: 10/03/2015
- Divisa: EUR
- Código: ipur (02/06/2020)

**C1502IPU-132113** m2 Chapa metálica + Aisl. poliuretano + Pintura (04/02/2015)
Cubierta inclinada de chapa de acero galvanizado, con una pendiente mayor del 10%, compuesta de: 1 - Cobertura Chapa de acero galvanizado, espesor 0,6 mm 2 - Aislamiento térmico de Poliuretano Proyectado Conductividad: 0.028 W/mK Densidad media:35 kg/m³ Espesor medio: 75mm Reacción al fuego:Euroclase E Contenido en Celda Cerrada:>90% Conformidad de los sistemas con la Norma:UNE 92120-1 Conformidad de la aplicación con la Norma:UNE 92120-2 Medición según Norma:UNE 92310 3 - Capa de protección Pintura de dos componentes, a base de poliuretano alifático y disolvente, de color rojo RAL 3016, acabado satinado, aplicada en dos manos, (rendimiento: 0,15 kg/m² cada mano)

| Código | Ud | Descripción | Rendimiento | Precio | Importe |
|---|---|---|---|---|---|
| MTC-upx020ia | kg | Pintura de dos componentes, a base de poliuretano alifático y disolvente, de color rojo RAL 3016, acabado satinado, aplicada con rodillo de pelo corto (material) | 0.300 | 3031 | 909.30 |
| POLIPROY75 | m2 | Espuma rígida de poliuretano proyectado in situ, densidad media 35 kg/m³, e=75 mm (material; 06/02/2015) | 1.050 | 731 | 767.55 |
| MTC-ccg010a | m2 | Chapa de acero galvanizado, espesor 0, 6 mm (material) | 1.100 | 625 | 687.50 |
| MTC-ccg020b | m2 | Remate lateral de acero galvanizado, espesor 0, 6 mm, des 250mm (material) | 0.300 | 329 | 98.70 |
| MTC-ccg020e | m2 | Remate lateral de acero galvanizado, espesor 0, 6 mm, des 500mm (material) | 0.200 | 445 | 89.00 |
| MTC-ccg020f | m2 | Remate lateral de acero galvanizado, espesor 0, 6 mm, des 750mm (material) | 0.150 | 598 | 89.70 |
| MTC-ccg030d | u | Tornillo autorroscante de 6, 5x70 mm de acero inoxidable, con arandela (material) | 3.000 | 50 | 150.00 |
| MOC-030 | h | Oficial primera (mano de obra; 14/09/2017) | 0.270 | 1918 | 517.86 |
| MOC-070 | h | Peón ordinario (mano de obra; 14/09/2017) | 0.270 | 1630 | 440.10 |
| MOC-031 | h | Oficial 1ª aplicador de productos aislantes (mano de obra; 14/09/2017) | 0.050 | 1724 | 86.20 |
| MOC-066 | h | Ayudante aplicador de productos aislantes (mano de obra) | 0.050 | 1613 | 80.65 |
| %2 | % | Medios auxiliares (05/03/2015) | 2 % | 3916.56 | 78.33 |
| %3 | % | Costes indirectos (02/03/2015) | 3 % | 3994.89 | 119.85 |
|  |  | Costes directos |  |  | 4114.74 |

## Recursos

**POLIPROY75** m2 Espuma rígida de poliuretano proyectado in situ, densidad media 35 kg/m³, e=75 mm
Aislamiento térmico de Poliuretano Proyectado Conductividad: 0.028 W/mK Densidad media:35 kg/m³ Espesor medio:75 mm Reacción al fuego:Euroclase E Contenido en Celda Cerrada:>90% Conformidad de los sistemas con la Norma:UNE 92120-1 Conformidad de la aplicación con la Norma:UNE 92120-2 Medición según Norma:UNE 92310
