# Revest + aisl. poliuretano + LC 1/2 pie + enfos

- Propiedad del archivo: CONSTRUNARIO
- Formato: FIEBDC-3/2012
- Programa: Construnario Versión 3.51
- Fecha de los precios: 10/03/2015
- Divisa: EUR
- Código: ipur (02/06/2020)

**C1502IPU-1410303** m2 Revest + aisl. poliuretano + LC 1/2 pie + enfos (05/02/2015)
1 - Revestimiento continuo Revestimiento de paramentos exteriores con mortero monocapa para la impermeabilización y decoración de fachadas, acabado con árido proyectado, color blanco, espesor 15 mm, aplicado manualmente, armado y reforzado con malla antiálcalis en los cambios de material y en los frentes de forjado. 2 - Aislamiento térmico de Poliuretano Proyectado Conductividad: 0.028 W/mK Densidad media:35 kg/m³ Espesor medio:95 mm Reacción al fuego:Euroclase E Contenido en Celda Cerrada:>90% Conformidad de los sistemas con la Norma:UNE 92120-1 Conformidad de la aplicación con la Norma:UNE 92120-2 Medición según Norma:UNE 92310 3 - LC 1/2 Fábrica de ladrillo perforado tosco de 24x11,5x7 cm., de 1/2 pie de espesor en interior, recibido con mortero de cemento CEM II/B-P 32,5 N y arena de río tipo M-5, preparado en central y suministrado a pie de obra, para revestir, i/replanteo, nivelación y aplomado, p.p. de enjarjes, mermas, roturas, humedecido de las piezas, rejuntado, cargaderos, mochetas, plaquetas, esquinas, limpieza y medios auxiliares. Según UNE-EN-998-1:2004, RC-08, NTE-FFL, CTE-SE-F y medida deduciendo huecos superiores a 1 m2. 4 - Enfoscado Enfoscado de cemento, a buena vista, aplicado sobre un paramento vertical interior, hasta 3 m de altura, acabado superficial rugoso, con mortero de cemento M-5, previa colocación de malla antiálcalis en cambios de material y en los frentes de forjado.

| Código | Ud | Descripción | Rendimiento | Precio | Importe |
|---|---|---|---|---|---|
| MTC-mon010aa | kg | Mortero monocapa para la impermeabilización y decoración de fachadas, acabado con árido proyectado, color blanco, compuesto de cementos, aditivos, resinas sintéticas y cargas minerales, tipo OC CSIII W2, según UNE-EN 998-1 (material) | 17.000 | 40 | 680.00 |
| MTC-mon030 | m | Junquillo de PVC (material) | 0.750 | 35 | 26.25 |
| POLIPROY95 | m2 | Espuma rígida de poliuretano proyectado in situ, densidad media 35 kg/m³, e=95 mm. (material; 06/02/2015) | 1.050 | 941 | 988.05 |
| MTC-mon050 | m | Perfil de PVC rígido para formación de aristas en revestimientos de mortero monocapa (material) | 1.250 | 37 | 46.25 |
| MTC-mon020 | kg | Árido de mármol, procedente de machaqueo, para proyectar sobre mortero monocapa, granulometría comprendida entre 5 y 9 mm. (material) | 15.000 | 13 | 195.00 |
| MTC-lt020 | u | Ladrillo perforado tosco 24x11, 5x7 cm. (material) | 52.000 | 30 | 1560.00 |
| MTC-mc040 | m3 | Mortero cem. gris II/B-M 32, 5 M-5/CEM (material) | 0.050 | 6040 | 302.00 |
| MTC-var030a | m2 | Malla de fibra de vidrio tejida 10x10 mm. (material) | 0.210 | 155 | 32.55 |
| MOC-038 | h | Oficial 1ª revocador (mano de obra) | 0.385 | 1724 | 663.74 |
| MOC-109 | h | Peón especializado revocador (mano de obra) | 0.213 | 1613 | 343.57 |
| MOC-031 | h | Oficial 1ª aplicador de productos aislantes (mano de obra; 14/09/2017) | 0.343 | 1724 | 591.33 |
| MOC-066 | h | Ayudante aplicador de productos aislantes (mano de obra) | 0.343 | 1613 | 553.26 |
| MOC-030 | h | Oficial primera (mano de obra; 14/09/2017) | 0.900 | 1918 | 1726.20 |
| MOC-070 | h | Peón ordinario (mano de obra; 14/09/2017) | 0.780 | 1630 | 1271.40 |
| %2 | % | Medios auxiliares (05/03/2015) | 2 % | 8979.60 | 179.59 |
| %3 | % | Costes indirectos (02/03/2015) | 3 % | 9159.19 | 274.78 |
|  |  | Costes directos |  |  | 9433.97 |

## Recursos

**POLIPROY95** m2 Espuma rígida de poliuretano proyectado in situ, densidad media 35 kg/m³, e=95 mm
Aislamiento térmico de Poliuretano Proyectado Conductividad: 0.028 W/mK Densidad media:35 kg/m³ Espesor medio:95 mm Reacción al fuego:Euroclase E Contenido en Celda Cerrada:>90% Conformidad de los sistemas con la Norma:UNE 92120-1 Conformidad de la aplicación con la Norma:UNE 92120-2 Medición según Norma:UNE 92310

**MTC-var030a** m2 Malla de fibra de vidrio tejida 10x10 mm
Malla de fibra de vidrio tejida, con impregnación de PVC, de 10x10 mm de luz, antiálcalis, de 115 a 125 g/m² y 500 µ de espesor, para armar revocos tradicionales, enfoscados y morteros.
