# Aisl. poliuretano + Madera sobre rastreles

- Propiedad del archivo: CONSTRUNARIO
- Formato: FIEBDC-3/2012
- Programa: Construnario Versión 3.51
- Fecha de los precios: 11/03/2015
- Divisa: EUR
- Código: ipur (02/06/2020)

**C1502IPU-142133** m2 Aisl. poliuretano + Madera sobre rastreles (05/02/2015)
Entarimado tradicional sobre rastreles, compuesto por: 1 - Aislamiento térmico de Poliuretano Proyectado Conductividad: 0.028 W/mK Densidad media:45 kg/m³ Espesor medio:70 mm Reacción al fuego:Euroclase E Contenido en Celda Cerrada:>90% Conformidad de los sistemas con la Norma:UNE 92120-1 Conformidad de la aplicación con la Norma:UNE 92120-2 Medición según Norma:UNE 92310 2 - Acabado Pavimento de entarimado tradicional de tablas de madera maciza de pino gallego de 70x22 mm, colocado a rompejuntas sobre rastreles de madera de pino de 50x25 cm, fijados mecánicamente al soporte cada 25 cm.

| Código | Ud | Descripción | Rendimiento | Precio | Importe |
|---|---|---|---|---|---|
| POLIPROY70A | m2 | Espuma rígida de poliuretano proyectado in situ, densidad media 45 kg/m³, e= 70 mm (material; 06/02/2015) | 1.050 | 733 | 769.65 |
| MTC-mva010b | m | Rastrel de madera de pino, con humedad entre 8% y 12%, de 50x25 mm (material) | 4.000 | 130 | 520.00 |
| MTC-mva020 | u | Mat. aux. para colocación de entarimado de madera sobre rastreles (material) | 1.000 | 315 | 315.00 |
| MTC-mta010j | m2 | Tabla machihembrada de madera maciza de pino gallego, 70x22 mm, según UNE-EN 13226 y UNE-EN 14342 (material) | 1.020 | 1352 | 1379.04 |
| MTC-tmp010 | l | Barniz de poliuretano de dos componentes P-6/8 (material) | 0.900 | 989 | 890.10 |
| MQC-war160 | h | Lijadora de aplicación en pavimentos de madera, equipada con rodillos para lija y sistema de aspiración (maquinaria) | 0.151 | 424 | 64.02 |
| MOC-030 | h | Oficial primera (mano de obra; 14/09/2017) | 1.316 | 1918 | 2524.09 |
| MOC-070 | h | Peón ordinario (mano de obra; 14/09/2017) | 0.304 | 1630 | 495.52 |
| MOC-031 | h | Oficial 1ª aplicador de productos aislantes (mano de obra; 14/09/2017) | 0.050 | 1724 | 86.20 |
| MOC-066 | h | Ayudante aplicador de productos aislantes (mano de obra; 10/03/2015) | 0.050 | 1613 | 80.65 |
| %2 | % | Medios auxiliares (05/03/2015) | 2 % | 7124.27 | 142.49 |
| %3 | % | Costes indirectos (02/03/2015) | 3 % | 7266.76 | 218.00 |
|  |  | Costes directos |  |  | 7484.76 |

## Recursos

**POLIPROY70A** m2 Espuma rígida de poliuretano proyectado in situ, densidad media 45 kg/m³, e= 70 mm
Aislamiento térmico de Poliuretano Proyectado Conductividad: 0.028 W/mK Densidad media:45 kg/m³ Espesor medio:70 mm Reacción al fuego:Euroclase E Contenido en Celda Cerrada:>90% Conformidad de los sistemas con la Norma:UNE 92120-1 Conformidad de la aplicación con la Norma:UNE 92120-2 Medición según Norma:UNE 92310
