# Aisl. poliuretano + Yeso

- Propiedad del archivo: CONSTRUNARIO
- Formato: FIEBDC-3/2012
- Programa: Construnario Versión 3.51
- Fecha de los precios: 10/03/2015
- Divisa: EUR
- Código: ipur (02/06/2020)

**C1502IPU-152121** m2 Aisl. poliuretano + Yeso (06/02/2015)
Falso techo continuo adosado, situado a una altura menor de 4 m, liso con estructura metálica (12,5+27+27), formado por: 1 - Aislamiento térmico de Poliuretano Proyectado Conductividad: 0.028 W/mK Densidad media:35 kg/m³ Espesor medio: 135mm Reacción al fuego:Euroclase E Contenido en Celda Cerrada:>90% Conformidad de los sistemas con la Norma:UNE 92120-1 Conformidad de la aplicación con la Norma:UNE 92120-2 Medición según Norma:UNE 92310 2 - Acabado Placa de yeso laminado A / UNE-EN 520 - 1200 / longitud / 12,5 / borde afinado

| Código | Ud | Descripción | Rendimiento | Precio | Importe |
|---|---|---|---|---|---|
| POLIPROY135 | m2 | Espuma rígida de poliuretano proyectado in situ, densidad media 35 kg/m³, e=135 mm (material; 06/02/2015) | 1.050 | 1333 | 1399.65 |
| MTC-pty160a | m | Perfil de acero galvanizado, en U, de 30 mm (material) | 0.400 | 126 | 50.40 |
| MTC-pty220 | u | Fijación compuesta por taco y tornillo 5x27 (material) | 2.000 | 6 | 12.00 |
| MTC-pty055a | m | Anclaje directo para maestra 60/27 (material) | 1.200 | 69 | 82.80 |
| MTC-pty050c | m | Maestra 60/27 de chapa de acero galvanizado, de ancho 60 mm, según UNE-EN 14195 (material) | 3.200 | 144 | 460.80 |
| MTC-pty215b | u | Conector para maestra 60/27 (material) | 0.600 | 91 | 54.60 |
| MTC-pty215a | u | Caballete para maestra 60/27 (material) | 2.300 | 29 | 66.70 |
| MTC-pty010a | m2 | Placa de yeso laminado A / UNE-EN 520 - 1200 / longitud / 12,5 / borde afinado (material) | 1.000 | 441 | 441.00 |
| MTC-pty081b | u | Tornillo autoperforante 3, 5x25 mm (material) | 17.000 | 1 | 17.00 |
| MTC-pty030a | kg | Pasta para juntas, según UNE-EN 13963 (material) | 0.700 | 126 | 88.20 |
| MTC-pty040a | m | Cinta de juntas (material) | 0.450 | 3 | 1.35 |
| MOC-030 | h | Oficial primera (mano de obra; 14/09/2017) | 0.270 | 1918 | 517.86 |
| MOC-070 | h | Peón ordinario (mano de obra; 14/09/2017) | 0.270 | 1630 | 440.10 |
| MOC-031 | h | Oficial 1ª aplicador de productos aislantes (mano de obra; 14/09/2017) | 0.050 | 1724 | 86.20 |
| MOC-066 | h | Ayudante aplicador de productos aislantes (mano de obra) | 0.050 | 1613 | 80.65 |
| %2 | % | Medios auxiliares (05/03/2015) | 2 % | 3799.31 | 75.99 |
| %3 | % | Costes indirectos (02/03/2015) | 3 % | 3875.30 | 116.26 |
|  |  | Costes directos |  |  | 3991.56 |

## Recursos

**POLIPROY135** m2 Espuma rígida de poliuretano proyectado in situ, densidad media 35 kg/m³, e=135 mm
Aislamiento térmico de Poliuretano Proyectado Conductividad: 0.028 W/mK Densidad media:35 kg/m³ Espesor medio:135 mm Reacción al fuego:Euroclase E Contenido en Celda Cerrada:>90% Conformidad de los sistemas con la Norma:UNE 92120-1 Conformidad de la aplicación con la Norma:UNE 92120-2 Medición según Norma:UNE 92310
