# Soporte + plancha poliuretano + Tablero + Rastreles + Pizarra

- Propiedad del archivo: CONSTRUNARIO
- Formato: FIEBDC-3/2012
- Programa: Construnario Versión 3.51
- Fecha de los precios: 10/03/2015
- Divisa: EUR
- Código: ipur (02/06/2020)

**C1502IPU-222071** m2 Soporte + plancha poliuretano + Tablero + Rastreles + Pizarra (08/02/2015)
Cubierta inclinada con una pendiente media del 60%, compuesta de: 1 - Aislamiento térmico de Plancha rígida de PUR/PIR Conductividad: 0.023 W/mK Densidad media:30 kg/m³ Espesor medio:75 mm Reacción al fuego:Euroclase E Contenido en Celda Cerrada:>90% Conformidad de los sistemas con la Norma:UNE 92120-1 Conformidad de la aplicación con la Norma:UNE 92120-2 Medición según Norma:UNE 92310 2 - Formación de pendientes Tablero contrachapado fenólico sobre entramado estructural (no incluido en este precio) 3 - Cobertura Pizarra para techar en piezas rectangulares, sobre rastreles de madera

| Código | Ud | Descripción | Rendimiento | Precio | Importe |
|---|---|---|---|---|---|
| MTC-eag010a | m2 | Tablero contrachapado fenólico de 18 mm (material) | 1.090 | 985 | 1073.65 |
| POLIPRIG75 | m2 | Plancha rígida de poliuretano, densidad media 30 kg/m³, e=75 mm. (material; 09/02/2015) | 1.050 | 511 | 536.55 |
| MTC-eag020 | u | Tornillo autotaladrante (material) | 5.000 | 8 | 40.00 |
| MTC-eag030 | m | Banda impermeabilizante autoadhesiva (material) | 1.000 | 48 | 48.00 |
| MTC-blw010d | m | Rastrel de madera de pino 42x27mm (material) | 6.800 | 46 | 312.80 |
| MTC-eag022 | u | Clavo de acero para fijación de rastrel de madera a soporte de m (material) | 10.000 | 4 | 40.00 |
| MTC-piz100d | m2 | Pizarra para techar en piezas rectangulares, 32x22 cm, de segunda calidad, grueso 3 a 4 mm, según UNE-EN 12326-1 (material) | 1.090 | 782 | 852.38 |
| MTC-piz050 | kg | Elementos de sujeción de acero inoxidable (material) | 0.460 | 196 | 90.16 |
| MTC-piz051 | u | Pieza de ventilación de chapa galvanizada (material) | 0.050 | 631 | 31.55 |
| MTC-piz053b | m2 | Lámina de zinc natural de 0, 65 mm de espesor (material) | 0.192 | 1182 | 226.94 |
| MOC-030 | h | Oficial primera (mano de obra; 14/09/2017) | 0.262 | 1918 | 502.52 |
| MOC-070 | h | Peón ordinario (mano de obra; 14/09/2017) | 0.262 | 1630 | 427.06 |
| MOC-031 | h | Oficial 1ª aplicador de productos aislantes (mano de obra; 14/09/2017) | 0.050 | 1724 | 86.20 |
| MOC-066 | h | Ayudante aplicador de productos aislantes (mano de obra) | 0.050 | 1613 | 80.65 |
| MOC-035 | h | Oficial 1ª colocador de pizarra (mano de obra) | 0.455 | 1724 | 784.42 |
| MOC-072 | h | Ayudante colocador de pizarra (mano de obra) | 0.455 | 1613 | 733.92 |
| %2 | % | Medios auxiliares (05/03/2015) | 2 % | 5866.80 | 117.34 |
| %3 | % | Costes indirectos (02/03/2015) | 3 % | 5984.14 | 179.52 |
|  |  | Costes directos |  |  | 6163.66 |

## Recursos

**POLIPRIG75** m2 Plancha rígida de poliuretano, densidad media 30 kg/m³, e=75 mm
Aislamiento térmico de Plancha rígida de PUR/PIR Conductividad: 0.023 W/mK Densidad media:30 kg/m³ Espesor medio:75 mm Reacción al fuego:Euroclase E Contenido en Celda Cerrada:>90% Conformidad de los sistemas con la Norma:UNE 92120-1 Conformidad de la aplicación con la Norma:UNE 92120-2 Medición según Norma:UNE 92310
