# LC 1 pie + plancha poliuretano + cámara aire no ventilada + yeso

- Propiedad del archivo: CONSTRUNARIO
- Formato: FIEBDC-3/2012
- Programa: Construnario Versión 3.51
- Fecha de los precios: 10/03/2015
- Divisa: EUR
- Código: ipur (02/06/2020)

**C1502IPU-231022** m2 LC 1 pie + plancha poliuretano + cámara aire no ventilada + yeso (08/02/2015)
1 - LC 1 Fábrica de ladrillo perforado tosco de 24x11,5x7 cm., de 1 pie de espesor en interior, recibido con mortero de cemento CEM II/B-P 32,5 N y arena de río tipo M-5, preparado en central y suministrado a pie de obra, para revestir, i/replanteo, nivelación y aplomado, p.p. de enjarjes, mermas, roturas, humedecido de las piezas, rejuntado, cargaderos, mochetas, plaquetas, esquinas, limpieza y medios auxiliares. Según UNE-EN-998-1:2004, RC-08, NTE-FFL, CTE-SE-F y medida deduciendo huecos superiores a 1 m2. 2 - Aislamiento térmico de Plancha rígida de PUR/PIR Conductividad: 0.023 W/mK Densidad media:30 kg/m³ Espesor medio:70 mm Reacción al fuego:Euroclase E Contenido en Celda Cerrada:>90% Conformidad de los sistemas con la Norma:UNE 92120-1 Conformidad de la aplicación con la Norma:UNE 92120-2 Medición según Norma:UNE 92310 3 - Trasdosado de yeso Trasdosado sencillo (48+15) con placas de yeso laminado, sobre banda acústica, formado por una estructura simple, con disposición normal "N" de los montantes separados 600mm; de 78 mm de espesor total.

| Código | Ud | Descripción | Rendimiento | Precio | Importe |
|---|---|---|---|---|---|
| MTC-lt020 | u | Ladrillo perforado tosco 24x11, 5x7 cm. (material) | 138.000 | 30 | 4140.00 |
| MTC-mc040 | m3 | Mortero cem. gris II/B-M 32, 5 M-5/CEM (material) | 0.035 | 6040 | 211.40 |
| MTC-aco010c | kg | Acero en barras corrugadas, UNE-EN 10080 B 500 S, elaborado en taller industrial, diámetros varios. (material) | 0.600 | 100 | 60.00 |
| POLIPRIG70 | m2 | Plancha rígida de poliuretano, densidad media 30 kg/m³, e=70 mm. (material; 09/02/2015) | 1.050 | 477 | 500.85 |
| MTC-pty070c | m | Canal raíl de perfil galvanizado de ancho 48 mm (material) | 0.700 | 110 | 77.00 |
| MTC-pty060c | m | Montante de perfil galvanizado de ancho 48 mm, según UNE-EN 14195 (material) | 1.000 | 141 | 141.00 |
| MTC-pty010b | m2 | Placa de yeso laminado A / UNE-EN 520 - 1200 / longitud / 15 / borde afinado. (material) | 1.050 | 507 | 532.35 |
| MTC-pty081b | u | Tornillo autoperforante 3, 5x25 mm (material) | 15.000 | 1 | 15.00 |
| MTC-pty220 | u | Fijación compuesta por taco y tornillo 5x27 (material) | 1.600 | 6 | 9.60 |
| MTC-pty035a | kg | Pasta de agarre, según UNE-EN 14496 (material) | 0.100 | 58 | 5.80 |
| MTC-pty030a | kg | Pasta para juntas, según UNE-EN 13963 (material) | 0.300 | 126 | 37.80 |
| MTC-pty040a | m | Cinta de juntas (material) | 1.600 | 3 | 4.80 |
| MOC-031 | h | Oficial 1ª aplicador de productos aislantes (mano de obra; 14/09/2017) | 0.343 | 1724 | 591.33 |
| MOC-066 | h | Ayudante aplicador de productos aislantes (mano de obra) | 0.343 | 1613 | 553.26 |
| MOC-052 | h | Oficial 1ª montador de prefabricados interiores (mano de obra) | 0.263 | 1782 | 468.67 |
| MOC-098 | h | Ayudante montador de prefabricados interiores (mano de obra) | 0.263 | 1613 | 424.22 |
| MOC-030 | h | Oficial primera (mano de obra; 14/09/2017) | 0.728 | 1918 | 1396.30 |
| MOC-070 | h | Peón ordinario (mano de obra; 14/09/2017) | 0.900 | 1630 | 1467.00 |
| %2 | % | Medios auxiliares (05/03/2015) | 2 % | 10636.38 | 212.73 |
| %3 | % | Costes indirectos (02/03/2015) | 3 % | 10849.11 | 325.47 |
|  |  | Costes directos |  |  | 11174.58 |

## Recursos

**POLIPRIG70** m2 Plancha rígida de poliuretano, densidad media 30 kg/m³, e=70 mm
Aislamiento térmico de Plancha rígida de PUR/PIR Conductividad: 0.023 W/mK Densidad media:30 kg/m³ Espesor medio:70 mm Reacción al fuego:Euroclase E Contenido en Celda Cerrada:>90% Conformidad de los sistemas con la Norma:UNE 92120-1 Conformidad de la aplicación con la Norma:UNE 92120-2 Medición según Norma:UNE 92310

**MTC-pty070c** m Canal raíl de perfil galvanizado de ancho 48 mm
Canal raíl de perfil galvanizado para entramados de fijación de placas de yeso de ancho 48 mm, según UNE-EN 14195.
