# Piedra natural + plancha poliuretano + LC 1/2 pie + enluc

- Propiedad del archivo: CONSTRUNARIO
- Formato: FIEBDC-3/2012
- Programa: Construnario Versión 3.51
- Fecha de los precios: 10/03/2015
- Divisa: EUR
- Código: ipur (02/06/2020)

**C1502IPU-2310402** m2 Piedra natural + plancha poliuretano + LC 1/2 pie + enluc (08/02/2015)
1 - Piedra natural Hoja exterior de fachada ventilada de 3 cm de espesor, de placas de granito, acabado pulido, 60x40x3 cm, con anclajes puntuales, regulables en las tres direcciones, de acero inoxidable AISI 304, fijados al paramento soporte con tacos especiales. 2 - Aislamiento térmico de Plancha rígida de PUR/PIR Conductividad: 0.023 W/mK Densidad media:30 kg/m³ Espesor medio:70 mm Reacción al fuego:Euroclase E Contenido en Celda Cerrada:>90% Conformidad de los sistemas con la Norma:UNE 92120-1 Conformidad de la aplicación con la Norma:UNE 92120-2 Medición según Norma:UNE 92310 3 - LC 1/2 Fábrica de ladrillo perforado tosco de 24x11,5x7 cm., de 1/2 pie de espesor en interior, recibido con mortero de cemento CEM II/B-P 32,5 N y arena de río tipo M-5, preparado en central y suministrado a pie de obra, para revestir, i/replanteo, nivelación y aplomado, p.p. de enjarjes, mermas, roturas, humedecido de las piezas, rejuntado, cargaderos, mochetas, plaquetas, esquinas, limpieza y medios auxiliares. Según UNE-EN-998-1:2004, RC-08, NTE-FFL, CTE-SE-F y medida deduciendo huecos superiores a 1 m2. 4 - Enlucido Guarnecido maestreado con yeso negro y enlucido con yeso blanco en paramentos verticales y horizontales de 15 mm. de espesor, con maestras cada 1,50 m., incluso formación de rincones, guarniciones de huecos, remates con pavimento, p.p. de guardavivos de plástico y metal y colocación de andamios, s/NTE-RPG, medido deduciendo huecos superiores a 2 m2.

| Código | Ud | Descripción | Rendimiento | Precio | Importe |
|---|---|---|---|---|---|
| MTC-bgn010az | m2 | Placa de granito nacional 60x40x3 cm (material) | 1.150 | 6430 | 7394.50 |
| MTC-paj120a45 | m2 | Subestructura acero inoxidable AISI 304 (material) | 1.050 | 4500 | 4725.00 |
| POLIPRIG70 | m2 | Plancha rígida de poliuretano, densidad media 30 kg/m³, e=70 mm. (material; 09/02/2015) | 1.050 | 477 | 500.85 |
| MTC-lt020 | u | Ladrillo perforado tosco 24x11, 5x7 cm. (material) | 52.000 | 30 | 1560.00 |
| MTC-mc040 | m3 | Mortero cem. gris II/B-M 32, 5 M-5/CEM (material) | 0.035 | 6040 | 211.40 |
| MTC-a040 | m3 | Pasta de yeso blanco (material) | 0.003 | 9573 | 28.72 |
| MTC-a030 | m3 | Pasta de yeso negro (material) | 0.012 | 9081 | 108.97 |
| MTC-rw060 | m | Guardavivos plástico y metal (material) | 0.215 | 80 | 17.20 |
| MOC-110 | h | Oficial yesero o escayolista (mano de obra) | 0.270 | 1831 | 494.37 |
| MOC-031 | h | Oficial 1ª aplicador de productos aislantes (mano de obra; 14/09/2017) | 0.343 | 1724 | 591.33 |
| MOC-066 | h | Ayudante aplicador de productos aislantes (mano de obra) | 0.343 | 1613 | 553.26 |
| MOC-030 | h | Oficial primera (mano de obra; 14/09/2017) | 0.580 | 1918 | 1112.44 |
| MOC-070 | h | Peón ordinario (mano de obra; 14/09/2017) | 0.580 | 1630 | 945.40 |
| MOC-051 | h | Oficial 1ª montador de sistemas de fachadas prefabricadas (mano de obra) | 0.850 | 1782 | 1514.70 |
| MOC-097 | h | Ayudante montador de sistemas de fachadas prefabricadas (mano de obra) | 0.900 | 1613 | 1451.70 |
| %2 | % | Medios auxiliares (05/03/2015) | 2 % | 21209.84 | 424.20 |
| %3 | % | Costes indirectos (02/03/2015) | 3 % | 21634.04 | 649.02 |
|  |  | Costes directos |  |  | 22283.06 |

## Recursos

**MTC-bgn010az** m2 Placa de granito nacional 60x40x3 cm
Placa de granito nacional, Gris Quintana, 60x40x3 cm, acabado pulido, según UNE-EN 1469.

**MTC-paj120a45** m2 Subestructura acero inoxidable AISI 304
Subestructura soporte para hoja exterior de fachada ventilada de placas de piedra natural, formada por anclajes puntuales regulables en las tres direcciones, de acero inoxidable AISI 304, fijados al soporte de hormigón o fábrica de ladrillo macizo o perforado (fck>=150 kp/cm²) con tacos especiales.

**POLIPRIG70** m2 Plancha rígida de poliuretano, densidad media 30 kg/m³, e=70 mm
Aislamiento térmico de Plancha rígida de PUR/PIR Conductividad: 0.023 W/mK Densidad media:30 kg/m³ Espesor medio:70 mm Reacción al fuego:Euroclase E Contenido en Celda Cerrada:>90% Conformidad de los sistemas con la Norma:UNE 92120-1 Conformidad de la aplicación con la Norma:UNE 92120-2 Medición según Norma:UNE 92310
