# Cubierta plana transitable convencional con solado fijo

- Propiedad del archivo: CONSTRUNARIO
- Formato: FIEBDC-3/2012
- Programa: Construnario Versión 3.51
- Fecha de los precios: 10/03/2015
- Divisa: EUR
- Código: ipur (02/06/2020)

**C1502IPU-241051** m2 Cubierta plana transitable convencional con solado fijo (09/02/2015)
Cubierta plana transitable, no ventilada, con solado fijo, tipo convencional, pendiente del 1% al 5%, para tráfico peatonal privado, compuesta de: 1 - Formación de pendientes Arcilla expandida de 350 kg/m³ de densidad, vertida en seco y consolidada en su superficie con lechada de cemento, con espesor medio de 10 cm 2 - Barrera de vapor Lámina de oxiasfalto, tipo LO - 30 - PE, acabada con film plástico termofusible en ambas caras colocada con imprimación asfáltica, tipo EA 3 - Aislamiento térmico de Plancha rígida de PUR/PIR Conductividad: 0.023 W/mK Densidad media:30 kg/m³ Espesor medio:95 mm Reacción al fuego:Euroclase E Contenido en Celda Cerrada:>90% Conformidad de los sistemas con la Norma:UNE 92120-1 Conformidad de la aplicación con la Norma:UNE 92120-2 Medición según Norma:UNE 92310 4 - Impermeabilización monocapa adherida Lámina de betún modificado con elastómero SBS, LBM(SBS)-40/FP (160), totalmente adherida con soplete 5 - Capa separadora bajo protección Geotextil de polipropileno-polietileno (200 g/m²) 6 - Capa de protección Baldosas de gres rústico 4/3/-/E, 20x20 cm colocadas en capa fina con adhesivo cementoso normal, C1 gris, sobre capa de regularización de mortero M-5, rejuntadas con mortero de juntas cementoso con resistencia elevada a la abrasión y absorción de agua reducida, CG2, para junta abierta (entre 3 y 15 mm), con la misma tonalidad de las piezas.

| Código | Ud | Descripción | Rendimiento | Precio | Importe |
|---|---|---|---|---|---|
| MTC-lvc010c | u | Ladrillo cerámico hueco doble, para revestir, 24x11, 5x9 cm (material) | 4.000 | 13 | 52.00 |
| MTC-arl030 | m3 | Arcilla expandida, de 350 kg/m³ de densidad y granulometría comprendida entre 8 y 16 mm, suministrada en sacos. (material) | 0.100 | 5950 | 595.00 |
| MTC-lec020b | m3 | Lechada de cemento 1/3 CEM II/B-P 32, 5 N (material) | 0.010 | 10510 | 105.10 |
| MTC-mc040 | m3 | Mortero cem. gris II/B-M 32, 5 M-5/CEM (material) | 0.040 | 6040 | 241.60 |
| MTC-mor010c | m3 | Mortero de cemento CEM II/B-P 32, 5 N tipo M-5 (material) | 0.040 | 11530 | 461.20 |
| MTC-lba110c | m2 | Lámina oxiasfalto (material) | 1.050 | 574 | 602.70 |
| POLIPRIG95 | m2 | Plancha rígida de poliuretano, densidad media 30 kg/m³, e=95 mm. (material; 09/02/2015) | 1.050 | 647 | 679.35 |
| MTC-iea020a | kg | Imprimación asfáltica, tipo EA, UNE 104231 (material) | 0.300 | 225 | 67.50 |
| MTC-lba010d | m2 | Lámina de betún modificado con elastómero SBS, UNE-EN 13707, LBM(SBS)-40/FP (160), con armadura de fieltro de poliéster no tejido de 160 g/m², de superficie no protegida. (material) | 0.160 | 621 | 99.36 |
| MTC-gsa010e | m2 | Geotextil no tejido sintético de polipropileno-polietileno (material) | 1.050 | 220 | 231.00 |
| MTC-mcr021g | kg | Adhesivo cementoso normal, C1 según UNE-EN 12004, color gris (material) | 4.000 | 35 | 140.00 |
| MTC-bcr010pAa | m2 | Baldosa cerámica de gres rústico 20x20 (material) | 1.050 | 800 | 840.00 |
| MTC-rcr010a30 | m | Rodapié cerámico de gres rústico, 7 cm (material) | 0.400 | 300 | 120.00 |
| MTC-mcr070a | kg | Mortero de juntas cementoso con resistencia elevada a la abrasión y absorción de agua reducida, CG2, para junta abierta entre 3 y 15 mm, según UNE-EN 13888 (material) | 0.300 | 99 | 29.70 |
| MOC-028 | h | Oficial 1ª aplicador de láminas impermeabilizantes (mano de obra) | 0.141 | 1724 | 243.08 |
| MOC-065 | h | Ayudante aplicador de láminas impermeabilizantes (mano de obra) | 0.141 | 1613 | 227.43 |
| MOC-031 | h | Oficial 1ª aplicador de productos aislantes (mano de obra; 14/09/2017) | 0.050 | 1724 | 86.20 |
| MOC-066 | h | Ayudante aplicador de productos aislantes (mano de obra) | 0.050 | 1613 | 80.65 |
| MOC-030 | h | Oficial primera (mano de obra; 14/09/2017) | 0.333 | 1918 | 638.69 |
| MOC-070 | h | Peón ordinario (mano de obra; 14/09/2017) | 0.333 | 1630 | 542.79 |
| MOC-022 | h | Oficial 1ª solador (mano de obra) | 0.404 | 1724 | 696.50 |
| MOC-059 | h | Ayudante solador (mano de obra) | 0.202 | 1613 | 325.83 |
| %2 | % | Medios auxiliares (05/03/2015) | 2 % | 7105.68 | 142.11 |
| %3 | % | Costes indirectos (02/03/2015) | 3 % | 7247.79 | 217.43 |
|  |  | Costes directos |  |  | 7465.22 |

## Recursos

**MTC-lvc010c** u Ladrillo cerámico hueco doble, para revestir, 24x11, 5x9 cm
Ladrillo cerámico hueco doble, para revestir, 24x11,5x9 cm, según UNE-EN 771-1.

**MTC-mor010c** m3 Mortero de cemento CEM II/B-P 32, 5 N tipo M-5
Mortero de cemento CEM II/B-P 32,5 N tipo M-5, confeccionado en obra con 250 kg/m³ de cemento y una proporción en volumen 1/6

**MTC-lba110c** m2 Lámina oxiasfalto
Lámina de oxiasfalto, tipo LO - 30 - PE, masa nominal 3 kg/m², con armadura de film de polietileno de 95 g/m², de superficie no protegida acabada con film plástico termofusible en ambas caras. Según UNE-EN 13707

**POLIPRIG95** m2 Plancha rígida de poliuretano, densidad media 30 kg/m³, e=95 mm
Aislamiento térmico de Plancha rígida de PUR/PIR Conductividad: 0.023 W/mK Densidad media:30 kg/m³ Espesor medio:95 mm Reacción al fuego:Euroclase E Contenido en Celda Cerrada:>90% Conformidad de los sistemas con la Norma:UNE 92120-1 Conformidad de la aplicación con la Norma:UNE 92120-2 Medición según Norma:UNE 92310

**MTC-gsa010e** m2 Geotextil no tejido sintético de polipropileno-polietileno
Geotextil no tejido sintético, termosoldado, de polipropileno-polietileno, de 200 g/m²

**MTC-bcr010pAa** m2 Baldosa cerámica de gres rústico 20x20
Baldosa cerámica de gres rústico 4/3/-/E, 20x20 cm,según UNE-EN 14411
