# Plancha poliuretano + Escayola

- Propiedad del archivo: CONSTRUNARIO
- Formato: FIEBDC-3/2012
- Programa: Construnario Versión 3.51
- Fecha de los precios: 10/03/2015
- Divisa: EUR
- Código: ipur (02/06/2020)

**C1502IPU-242092** m2 Plancha poliuretano + Escayola (09/02/2015)
Falso techo continuo para revestir, situado a una altura menor de 4 m, formado por: 1 - Aislamiento térmico de Plancha rígida de PUR/PIR Conductividad: 0.023 W/mK Densidad media:30 kg/m³ Espesor medio:95 mm Reacción al fuego:Euroclase E Contenido en Celda Cerrada:>90% Conformidad de los sistemas con la Norma:UNE 92120-1 Conformidad de la aplicación con la Norma:UNE 92120-2 Medición según Norma:UNE 92310 2 - Acabado Placas nervadas de escayola, de 100x60 cm, con canto recto y acabado liso, suspendidas del forjado mediante estopadas colgantes

| Código | Ud | Descripción | Rendimiento | Precio | Importe |
|---|---|---|---|---|---|
| POLIPRIG95 | m2 | Plancha rígida de poliuretano, densidad media 30 kg/m³, e=95 mm. (material; 09/02/2015) | 1.050 | 647 | 679.35 |
| MTC-fpe010b | m2 | Placa de escayola, nervada, de 100x60 cm y de 8 mm de espesor (20 mm de espesor total, incluyendo las nervaduras), con canto recto y acabado liso, sin revestir, para falsos techos (material) | 1.050 | 311 | 326.55 |
| MTC-fac010 | kg | Fibras vegetales en rollos (material) | 0.220 | 135 | 29.70 |
| MTC-pes010 | m3 | Pasta de escayola, según UNE-EN 13279-1 (material) | 0.006 | 12450 | 74.70 |
| MOC-034 | h | Oficial 1ª escayolista (mano de obra) | 0.213 | 1724 | 367.21 |
| MOC-115 | h | Peón escayolista (mano de obra) | 0.213 | 1592 | 339.10 |
| MOC-031 | h | Oficial 1ª aplicador de productos aislantes (mano de obra; 14/09/2017) | 0.050 | 1724 | 86.20 |
| MOC-066 | h | Ayudante aplicador de productos aislantes (mano de obra) | 0.050 | 1613 | 80.65 |
| %2 | % | Medios auxiliares (05/03/2015) | 2 % | 1983.46 | 39.67 |
| %3 | % | Costes indirectos (02/03/2015) | 3 % | 2023.13 | 60.69 |
|  |  | Costes directos |  |  | 2083.82 |

## Recursos

**POLIPRIG95** m2 Plancha rígida de poliuretano, densidad media 30 kg/m³, e=95 mm
Aislamiento térmico de Plancha rígida de PUR/PIR Conductividad: 0.023 W/mK Densidad media:30 kg/m³ Espesor medio:95 mm Reacción al fuego:Euroclase E Contenido en Celda Cerrada:>90% Conformidad de los sistemas con la Norma:UNE 92120-1 Conformidad de la aplicación con la Norma:UNE 92120-2 Medición según Norma:UNE 92310
