# Piedra natural + plancha poliuretano + BH + alic

- Propiedad del archivo: CONSTRUNARIO
- Formato: FIEBDC-3/2012
- Programa: Construnario Versión 3.51
- Fecha de los precios: 10/03/2015
- Divisa: EUR
- Código: ipur (02/06/2020)

**C1502IPU-2510412** m2 Piedra natural + plancha poliuretano + BH + alic (09/02/2015)
1 - Piedra natural Hoja exterior de fachada ventilada de 3 cm de espesor, de placas de granito, acabado pulido, 60x40x3 cm, con anclajes puntuales, regulables en las tres direcciones, de acero inoxidable AISI 304, fijados al paramento soporte con tacos especiales. 2 - Aislamiento térmico de Plancha rígida de PUR/PIR Conductividad: 0.023 W/mK Densidad media:30 kg/m³ Espesor medio:85 mm Reacción al fuego:Euroclase E Contenido en Celda Cerrada:>90% Conformidad de los sistemas con la Norma:UNE 92120-1 Conformidad de la aplicación con la Norma:UNE 92120-2 Medición según Norma:UNE 92310 3 - BH Fábrica de bloque hueco de hormigón, para revestir, color gris, 40x20x15 cm, resistencia normalizada R10 (10 N/mm²), recibida con mortero de cemento M-7,5. 4 - Alicatado Alicatado con azulejo liso, 1/0/-/-, 20x20 cm, 20 €/m², colocado sobre una superficie soporte de fábrica en paramentos interiores, mediante mortero de cemento M-5, sin junta (separación entre 1,5 y 3 mm); con cantoneras de PVC.

| Código | Ud | Descripción | Rendimiento | Precio | Importe |
|---|---|---|---|---|---|
| MTC-bgn010az | m2 | Placa de granito nacional 60x40x3 cm (material) | 1.150 | 6430 | 7394.50 |
| MTC-paj120a45 | m2 | Subestructura acero inoxidable AISI 304 (material) | 1.050 | 4500 | 4725.00 |
| POLIPRIG85 | m2 | Plancha rígida de poliuretano, densidad media 30 kg/m³, e=85 mm. (material; 09/02/2015) | 1.050 | 579 | 607.95 |
| MTC-mc040 | m3 | Mortero cem. gris II/B-M 32, 5 M-5/CEM (material) | 0.035 | 6040 | 211.40 |
| MTC-bhg010c | u | Bloque hueco de hormigón, para revestir, color gris, 40x20x15 cm, resistencia normalizada R10 (10 N/mm²), incluso p/p de piezas especiales: zunchos y medios. Según UNE-EN 771-3. (material) | 12.600 | 64 | 806.40 |
| MTC-lec010b | m3 | Lechada de cemento blanco (material) | 0.010 | 15700 | 157.00 |
| MTC-aba010aac | m2 | Baldosa cerámica de azulejo liso 20x20 cm (material) | 1.050 | 2000 | 2100.00 |
| MOC-031 | h | Oficial 1ª aplicador de productos aislantes (mano de obra; 14/09/2017) | 0.343 | 1724 | 591.33 |
| MOC-066 | h | Ayudante aplicador de productos aislantes (mano de obra) | 0.343 | 1613 | 553.26 |
| MOC-023 | h | Oficial 1ª alicatador (mano de obra; 05/03/2015) | 0.334 | 1724 | 575.82 |
| MOC-060 | h | Ayudante alicatador (mano de obra; 05/03/2015) | 0.334 | 1613 | 538.74 |
| MOC-030 | h | Oficial primera (mano de obra; 14/09/2017) | 0.270 | 1918 | 517.86 |
| MOC-070 | h | Peón ordinario (mano de obra; 14/09/2017) | 0.920 | 1630 | 1499.60 |
| MOC-097 | h | Ayudante montador de sistemas de fachadas prefabricadas (mano de obra) | 0.900 | 1613 | 1451.70 |
| MOC-051 | h | Oficial 1ª montador de sistemas de fachadas prefabricadas (mano de obra) | 0.850 | 1782 | 1514.70 |
| %2 | % | Medios auxiliares (05/03/2015) | 2 % | 23245.26 | 464.91 |
| %3 | % | Costes indirectos (02/03/2015) | 3 % | 23710.17 | 711.31 |
|  |  | Costes directos |  |  | 24421.48 |

## Recursos

**MTC-bgn010az** m2 Placa de granito nacional 60x40x3 cm
Placa de granito nacional, Gris Quintana, 60x40x3 cm, acabado pulido, según UNE-EN 1469.

**MTC-paj120a45** m2 Subestructura acero inoxidable AISI 304
Subestructura soporte para hoja exterior de fachada ventilada de placas de piedra natural, formada por anclajes puntuales regulables en las tres direcciones, de acero inoxidable AISI 304, fijados al soporte de hormigón o fábrica de ladrillo macizo o perforado (fck>=150 kp/cm²) con tacos especiales.

**POLIPRIG85** m2 Plancha rígida de poliuretano, densidad media 30 kg/m³, e=85 mm
Aislamiento térmico de Plancha rígida de PUR/PIR Conductividad: 0.023 W/mK Densidad media:30 kg/m³ Espesor medio:85 mm Reacción al fuego:Euroclase E Contenido en Celda Cerrada:>90% Conformidad de los sistemas con la Norma:UNE 92120-1 Conformidad de la aplicación con la Norma:UNE 92120-2 Medición según Norma:UNE 92310

**MTC-aba010aac** m2 Baldosa cerámica de azulejo liso 20x20 cm
Baldosa cerámica de azulejo liso 1/0/-/-, 20x20 cm, según UNE-EN 14411
