# WEBER.TEC IMPERSTOP - Mortero obturador de vías de agua

- Propiedad del archivo: CONSTRUNARIO
- Formato: FIEBDC-3/2012
- Programa: Construnario Versión 3.51
- Fecha de los precios: 08/04/2015
- Divisa: EUR

**WTECIMPERSTOP** u WEBER.TEC IMPERSTOP - Mortero obturador de vías de agua
Taponamiento instantáneo de filtración y vías de agua, a través de fisuras o roturas. Suelos, muros y techos (en interior o exterior). Obras hidráulicas, galerías, túneles, fosos, parkings, ... Obras enterradas o elevadas. En presión y contrapresión. Composición Ligantes hidráulicos, áridos de granulometría compensada, aditivos específicos. Observaciones No resiste la fisuración del soporte. Debido a su fraguado instantáneo, no está destinado a taponar ni rellenar grandes superficies. No usar para reparar hormigón. Para ello utilizar weber.tec hormirep o weber.tec hormiplus. Características de empleo - Tiempo de amasado: menos de 1 minuto. - Tiempo de endurecimento: de 1 a 3 minutos. - Espera para revestir: 24 horas. - Espesores de aplicación: de 2 a 8 cm. Estos tiempos pueden alargarse a baja temperatura o acortarse a temperatura elevada. Prestaciones - Densidad de la masa: 2 kg/cm3. - pH de la masa: 13. Estos resultados se han obtenido en ensayos realizados en condiciones estándar, y pueden variar en función de las condiciones de puesta en obra. Información práctica Presentación : Bidón de plástico de 5 kg. Palet de 260 kg (52 bidones). Colores : Gris cemento. Rendimiento : 2 kg por litro a rellenar. Conservación : 9 meses a partir de la fecha de fabricación, en el envase original cerrado y al abrigo de la humedad. Envase de 5 kg.
