# Cubierta metálica + Yeso

- Propiedad del archivo: CONSTRUNARIO
- Formato: FIEBDC-3/2012
- Programa: Construnario Versión 3.51
- Fecha de los precios: 11/03/2015
- Divisa: EUR
- Código: ipur (02/06/2020)

**C1502IPU-3224** m2 Cubierta metálica + Yeso (11/02/2015)
Cubierta metálica, compuesta de: 1 - Aislamiento térmico de Panel sándwich de poliuretano Transmitancia térmica: 0.05 a 1 W/m2K Conductividad: 0.023 W/mK Densidad media:40 kg/m³ Espesor medio:65 mm Reacción al fuego: de Cs3,d0 a Bs1,d0 Conformidad de los sistemas con la Norma:UNE 92120-1 Conformidad de la aplicación con la Norma:UNE 92120-2 Medición según Norma:UNE 92310 2 - Aislamiento acústico Lámina de polietileno, con ambas caras revestidas de geotextil no tejido, de 3,5 mm de espesor. 3 - Falso techo Falso techo registrable, situado a una altura menor de 4 m, decorativo formado por placas lisas de yeso laminado, acabado sin revestir, de 1200x600x9,5 mm, con perfilería vista.

| Código | Ud | Descripción | Rendimiento | Precio | Importe |
|---|---|---|---|---|---|
| POLIPS65 | m2 | Panel sándwich de poliuretano, e=65mm (material; 11/02/2015) | 1.000 | 5616 | 5616.00 |
| MTC-ccg030e | u | Tornillo autorroscante de 6, 5x130 mm de acero inoxidable, con arandela (material) | 8.000 | 80 | 640.00 |
| MTC-ccg040 | m | Junta de estanqueidad para chapas de acero (material) | 2.000 | 90 | 180.00 |
| MTC-pss010a | m2 | Lámina de polietileno, e=3, 5 mm (material) | 1.050 | 2170 | 2278.50 |
| MTC-pty220 | u | Fijación compuesta por taco y tornillo 5x27 (material; 10/03/2015) | 0.840 | 6 | 5.04 |
| MTC-pty190 | m | Perfileria falso techo de acero galvanizado, según UNE-EN 13964 (material) | 0.840 | 640 | 537.60 |
| MTC-pty020a | m2 | Placa lisa de yeso laminado, acabado sin revestir, de 1200x600x9,5 mm, para techos registrables, según UNE-EN 13964. (material) | 1.050 | 443 | 465.15 |
| MQC-sol020 | h | Equipo y elementos auxiliares para soldadura eléctrica (maquinaria) | 1.000 | 309 | 309.00 |
| MOC-050 | h | Oficial 1ª montador de cerramientos industriales (mano de obra; 05/03/2015) | 0.222 | 1782 | 395.60 |
| MOC-096 | h | Ayudante montador de cerramientos industriales (mano de obra) | 0.222 | 1613 | 358.09 |
| MOC-014 | h | Oficial 1ª montador de falsos techos (mano de obra) | 0.232 | 1782 | 413.42 |
| mo080 | h | Ayudante montador de falsos techos (mano de obra) | 0.232 | 1613 | 374.22 |
| %2 | % | Medios auxiliares (05/03/2015) | 2 % | 11572.62 | 231.45 |
| %3 | % | Costes indirectos (02/03/2015) | 3 % | 11804.07 | 354.12 |
|  |  | Costes directos |  |  | 12158.19 |

## Recursos

**POLIPS65** m2 Panel sándwich de poliuretano, e=65mm
Panel sándwich aislante, de 65 mm de espesor y 1100 mm de ancho, formado por dos paramentos de chapa lisa de acero galvanizado, de espesor exterior 0,5 mm y espesor interior 0,5 mm, con junta diseñada para fijación con tornillos ocultos, remates y accesorios Transmitancia térmica: 0.05 a 1 W/m2K Conductividad: 0.023 W/mK Densidad media:40 kg/m³ Espesor medio:65 mm Reacción al fuego: de Cs3,d0 a Bs1,d0 Conformidad de los sistemas con la Norma:UNE 92120-1 Conformidad de la aplicación con la Norma:UNE 92120-2 Medición según Norma:UNE 92310

**MTC-pss010a** m2 Lámina de polietileno, e=3, 5 mm
Lámina de polietileno, con ambas caras revestidas de geotextil no tejido, de 3,5 mm de espesor, según UNE-EN ISO 717-2.
