# Particiones interiores verticales

- Propiedad del archivo: CONSTRUNARIO
- Formato: FIEBDC-3/2012
- Programa: Construnario Versión 3.51
- Fecha de los precios: 11/03/2015
- Divisa: EUR
- Código: ipur (02/06/2020)

**C1502IPU-3225** m2 Particiones interiores verticales (11/02/2015)
Partición interior vertical, compuesta de: 1 - Aislamiento térmico de Panel sándwich de poliuretano Transmitancia térmica: 0.05 a 1 W/m2K Conductividad: 0.023 W/mK Densidad media:40 kg/m³ Espesor medio:55 mm Reacción al fuego: de Cs3,d0 a Bs1,d0 Conformidad de los sistemas con la Norma:UNE 92120-1 Conformidad de la aplicación con la Norma:UNE 92120-2 Medición según Norma:UNE 92310

| Código | Ud | Descripción | Rendimiento | Precio | Importe |
|---|---|---|---|---|---|
| POLIPS55 | m2 | Panel sándwich de poliuretano, e=55mm (material; 03/03/2015) | 1.000 | 4752 | 4752.00 |
| MTC-ccg030e | u | Tornillo autorroscante de 6, 5x130 mm de acero inoxidable, con arandela (material) | 8.000 | 80 | 640.00 |
| MTC-ccg040 | m | Junta de estanqueidad para chapas de acero (material) | 2.000 | 90 | 180.00 |
| MQC-sol020 | h | Equipo y elementos auxiliares para soldadura eléctrica (maquinaria) | 1.000 | 309 | 309.00 |
| MOC-052 | h | Oficial 1ª montador de prefabricados interiores (mano de obra; 10/03/2015) | 0.263 | 1782 | 468.67 |
| MOC-098 | h | Ayudante montador de prefabricados interiores (mano de obra; 10/03/2015) | 0.263 | 1613 | 424.22 |
| %2 | % | Medios auxiliares (05/03/2015) | 2 % | 6773.89 | 135.48 |
| %3 | % | Costes indirectos (02/03/2015) | 3 % | 6909.37 | 207.28 |
|  |  | Costes directos |  |  | 7116.65 |

## Recursos

**POLIPS55** m2 Panel sándwich de poliuretano, e=55mm
Panel sándwich aislante, de 55 mm de espesor y 1100 mm de ancho, formado por dos paramentos de chapa lisa de acero galvanizado, de espesor exterior 0,5 mm y espesor interior 0,5 mm, con junta diseñada para fijación con tornillos ocultos, remates y accesorios Transmitancia térmica: 0.05 a 1 W/m2K Conductividad: 0.023 W/mK Densidad media:40 kg/m³ Espesor medio:55 mm Reacción al fuego: de Cs3,d0 a Bs1,d0 Conformidad de los sistemas con la Norma:UNE 92120-1 Conformidad de la aplicación con la Norma:UNE 92120-2 Medición según Norma:UNE 92310
