# WEBER.TEC IMPER F Blanco - Impermeabilizante mineral en capa final

- Propiedad del archivo: CONSTRUNARIO
- Formato: FIEBDC-3/2012
- Programa: Construnario Versión 3.51
- Fecha de los precios: 10/04/2015
- Divisa: EUR

**WTECIMPERFBL** u WEBER.TEC IMPER F Blanco - Impermeabilizante mineral en capa final
Impermeabilización de construcciones enterradas como: depósitos, balsas, piscinas, sótanos, parkings, fosos de ascensor, túneles, cimentaciones... Impermeabilización de muros de contención de hormigón. En suelos, muros y techos. Composición Cementos especiales blanco/gris, áridos, resinas, sales activas y aditivos. Observaciones weber.tec imper F debe ser humedecido una vez al día,durante los cuatro días siguientes a la aplicación, para conseguir un correcto curado. No resiste la fisuración del soporte. En suelos transitados, se debe proteger el mortero. Resiste presión y contrapresión de agua. Proyectable a máquina. Características de empleo - Vida de la masa: 40 minutos. - Tiempo de espera entre capas: 4 horas. - Espesor por capa: 1-2 mm. - Espesor final de aplicación: mínimo 2 mm en cualquier punto. - Tiempo de espera para revestir: 4 días. - Tiempo de espera para inmersión en agua: 4 días. Estos tiempos pueden alargarse a baja temperatura o acortarse a temperatura elevada. Prestaciones - Normativa de referencia según marcado CE: cumple con EN 1504-2. - Granulometría: < 1 mm. - Densidad en polvo (CSTB 2669-4): ~ 1,3 kg/l. - Densidad en masa (CSTB 2669-4): ~ 1,85 kg/l. - Densidad de producto endurecido: ~ 1,8 kg/l. - Retracción: < 1,5 mm/m. - Adherencia sobre hormigón: > 1,5 MPa. - Resistencia a la flexotracción: > 4MPa. - Resistencia a la compresión: > 20 MPa. - Alteración potabilidad del agua: nula.* - Permeabilidad al vapor de agua: Sd < 5 m (Clase 1). - Permeabilidad al CO2: Sd > 50 m. - Capilaridad: W < 0,1 kg/(m2.h0,5). - Resistencia al fuego: A1/A1fl. Estos resultados se han obtenido en ensayos realizados en condiciones estándar, y pueden variar en función de las condiciones de puesta en obra. *Certificado de potabilidad de agua, según parámetros químicos establecidos en el Anexo I del Real Decreto 140/2003. Información práctica Presentación : Saco de papel de 25 kg. Palet de 600 kg 24 sacos Colores : Blanco. Rendimiento : 3 kg/m2 (2 mm de espesor). Conservación : 12 meses a partir de la fecha de fabricación, en el envase original cerrado y al abrigo de la humedad. Envase de 25 kg.
