# WEBER.TEC IMPERFLEX - Mortero impermeabilizante flexible monocomponente

- Propiedad del archivo: CONSTRUNARIO
- Formato: FIEBDC-3/2012
- Programa: Construnario Versión 3.51
- Fecha de los precios: 10/04/2015
- Divisa: EUR

**WTECIMPERFLEX** u WEBER.TEC IMPERFLEX - Mortero impermeabilizante flexible monocomponente
Rehabilitación e impermeabilización de superficies expuestas a cambios térmicos importantes como balcones, terrazas, etc. Impermeabilización de duchas, bañeras y piscinas, antes de la colocación de baldosas cerámicas. Revestimientos flexibles de soportes con pequeñas grietas en estructuras de hormigón y prefabricados. Revestimientos de impermeabilización de muros de contención y de construcción enterradas como sótanos y cimentaciones. Composición Cemento especial gris, áridos, resinas, sales activas y aditivos. Observaciones En suelos transitados, se debe proteger el mortero. Resiste presión y contrapresión de agua. Características de empleo - Vida de la masa: 45 minutos. - Número de capas: mínimo 2. - Espesor por capa: 1-2 mm. - Espesor de aplicación final: mínimo 2 mm. - Tiempo de espera entre capas: 4 horas. - Tiempo de espera para tráfico peatonal: 24 horas. - Tiempo de espera antes de revestir: 24-48 horas. - Tiempo de espera para inmersión en agua: 7 días. Estos tiempos pueden alargarse a baja temperatura o acortarse a temperatura elevada. Prestaciones - Normativa de referencia según marcado CE: cumple con EN 1504-2. - Granulometría: < 0,63 mm. - Densidad polvo: 0,95-1 kg/l. - Densidad pasta: 1,54 kg/l. - Adherencia: = 1 N/mm2. - Resistencia al agua a presión: > 1,5 bar (a los tres días). - Alteración potabilidad del agua: nula. (Certificado de potabilidad de agua, según parámetros químicos establecidos en el Anexo I del Real Decreto 140/2003). Estos resultados se han obtenido en ensayos realizados en condiciones estándar, y pueden variar en función de las condiciones de puesta en obra. Información práctica Presentación : Sacos de papel de 15 kg.Palets de 600 kg (40 sacos). Colores : Gris. Rendimiento : 1,25 kg/m2 y mm de espesor. Conservación : 12 meses a partir de la fecha de fabricación, en el envase original cerrado y al abrigo de la humedad. Envase de 15 kg.
