# WEBER.TEC IMPERFLEX 2C - Mortero impermeabilizante flexible bicomponente - Saco 25

- Propiedad del archivo: CONSTRUNARIO
- Formato: FIEBDC-3/2012
- Programa: Construnario Versión 3.51
- Fecha de los precios: 19/11/2015
- Divisa: EUR

**WTECIMPERFLEX2CGR** u WEBER.TEC IMPERFLEX 2C - Mortero impermeabilizante flexible bicomponente - Saco 25
Rehabilitación e impermeabilización de balcones, terrazas, duchas, bañeras y piscinas antes de la colocación de baldosas cerámicas. Revestimientos flexibles de soportes con pequeñas grietas en estructuras de hormigón y prefabricados. Protección de superficies de hormigón frente a la acción del dióxido de carbono, smog, cloruros, sulfatos, etc. Revestimientos de impermeabilización de muros de contención. Impermeabilización de depósitos de agua (apto para el agua potable, cert. ARPA en virtud del Decreto Ministerial 174/2004), siendo necesario el lavado con agua limpia después del fraguado. Composición Ligantes hidráulicos, áridos, aditivos especiales y resinas líquidas. Observaciones No aplicar gruesos de capa excesivos, de más de 2 mm por capa, para evitar fisuras durante el secado. No aplicar sobre productos bituminosos en general. Mezclar un saco de weber.tec imperflex 2C (componente A) con una garrafa de resina weber.tec imperflex 2C (componente B). Características de empleo - Relación de la pasta en peso (polvo:látex): 3:1. - Vida de la masa: 50 minutos. - Número de capas: mínimo 2 capas. - Espesor por capa: 1 mm - 2 mm. - Espesor final de aplicación: 2 mm - 4 mm. - Tiempo de espera entre capas: de 4 a 6 horas. - Tiempo de espera para tráfico peatonal: de 24 a 48 horas. - Tiempo de espera para recubrir con cerámica: de 4 a 5 días. - Tiempo de espera para inmersión en agua: de 4 a 5 días. Estos tiempos pueden alargarse a baja temperatura o acortarse a temperatura elevada. Prestaciones - Normativa de referencia según marcado CE: cumple con EN 1504-2. cerrado y al abrigo de la humedad. - Granulometría máxima del polvo: 0,4 mm. - pH del látex: 8. - pH de la pasta: 12. - Densidad del polvo: 1,45 kg/l. - Densidad del látex: 1,05 kg/l. - Densidad de la pasta: 1,65 kg/l. - Adherencia sobre hormigón: = 1 N/mm2. - Resistencia al agua a presión: 2 atm. -Resistencia al agua a contrapresión: 1,5 atm. - Alteración potabilidad de agua: Nula*. Estos valores han sido determinados en laboratorio en un ambiente controlado y pueden variar de forma significativa en función de las condiciones de puesta en obra. *Apto para contacto con agua potable: De acuerdo con el Decreto Ministerial 174/2004 según el acta levantada por el ARPA Sección provincial de Reggio Emilia. Información práctica Presentación : Kit: 33,3 kg. Componente A: saco de 25 kg. Polvo gris. Palets de 1500 kg (60 sacos). Componente B: Bidón de 8,3 kg. Líquido blanco. Palets de 498 kg (60 bidones). Colores : Color polvo: gris. Rendimiento : 1,6 kg/m2 y mm de espesor. Conservación : 12 meses a partir de la fecha de fabricación, en el envase original cerrado y al abrigo de la humedad. Kit de 33,3 kg.
