# WEBER.TEC FIBRO Gris - Mortero armado con fibra de vidrio

- Propiedad del archivo: CONSTRUNARIO
- Formato: FIEBDC-3/2012
- Programa: Construnario Versión 3.51
- Fecha de los precios: 08/04/2015
- Divisa: EUR

**WTECFIBROGR** u WEBER.TEC FIBRO Gris - Mortero armado con fibra de vidrio
Apto para toda clase de enlucidos o enfoscados impermeables en capa fina, ya sea en aljibes, piscinas, fachadas, etc. Regularización de superficies de hormigón o mortero en capa fina (5 mm). Se le puede dar un acabado texturado con recubrimientos definitivos. Composición Cemento, áridos diversos seleccionados, aditivos químicos y fibra de vidrio. Observaciones No recomendable para impermeabilizar terrazas o azoteas. No aplicar sobre madera, yeso, plástico, metal, ni superficies viejas afectadas por mohos. Prestaciones - Granulometría: <2,5 mm. - Resistencia comprensión: >20 MPa. - Resistencia flexión: >4 MPa. - Adherencia sobre hormigón: >1,5 MPa. - Permeabilidad al vapor de agua: Clase 1 Sd <5 m. - Permeabilidad al Co2: Sd >50 m. - Capilaridad: W<0,1 kg/(m2.h0,5). - Resistencia al fuego: A1/A1fl. Estos resultados se han obtenido en ensayos realizados en condiciones estándar, y pueden variar en función de las condiciones de puesta en obra. Información práctica Presentación : Sacos de papel de 25 kg. Palets de 1.200 kg 48 sacos. Colores : Gris. Rendimiento : 1,2 kg/m2 y mm de espesor. Conservación : 12 meses a partir de la fecha de fabricación, en el envase original cerrado y al abrigo de la humedad. Envase de 25 kg.
