# WEBER.TEC 915 - Emulsión impermeabilizante bituminosa de alta flexibilidad

- Propiedad del archivo: CONSTRUNARIO
- Formato: FIEBDC-3/2012
- Programa: Construnario Versión 3.51
- Fecha de los precios: 10/04/2015
- Divisa: EUR

**WTEC915** u WEBER.TEC 915 - Emulsión impermeabilizante bituminosa de alta flexibilidad
Modificado con polímeros Muy flexible y capaz de puentear fisuras Aplicación rápida y sencilla Alto nivel de residuo seco (85%) Aplicable en todo tipo de substratos minerales Libre de disolventes Muy buena trabajabilidad Aplicable directamente en paredes de ladrillo sin necesidad de tratamiento previo Rápida resistencia a la lluvia gracias a sus propiedades químicas reactivas Resistente al agua de mar Aplicable con llana o pistola Composición Emulsión impermeabilizante bituminosa modificada mediante polímeros. Observaciones Las juntas de dilatación del substrato donde se debe realizar la aplicación no deberán recubrirse con weber.tec 915. La preservación de la impermeabilización en estos puntos debe ser asegurada mediante la aplicación de bandas de impermeabilización. Antes de rellenar con tierra los muros de cimentación en los que se haya aplicado weber.tec 915 se debe realizar la protección pertinente (geotextiles, placas EPS,...) weber.tec 915 sempre debe ir recubierto No aplicar cerámica directamente con mortero cola sobre weber.tec 915 Características de empleo - Espesor final de la aplicación: * Cimientos sometidos a humedad freática y agua no presurizada: 3 mm. * Zonas sometidas a condiciones de humedad, balcones y terrazas: 3 mm. * Cimientos sometidos a la presión del agua: 4 mm. - Número de capas: imprimación, más dos manos de producto. - Tiempo de espera entre capas: 10 minutos para imprimación y aproximadamente 3 horas entre capas. - Endurecimiento total: 3 días. Estos tiempos pueden alargarse a baja temperatura o acortarse a temperatura elevada. Prestaciones - Densidad: 0,65 kg/l. - Residuo seco: > 85%. - Densidad en estado sólido: 0,74 kg/l. - Contenido de cenizas en % en masa respecto a los sólidos:a 475ºC (DIN 52005): 2,1%. - Resistencia a la lluvia (DIN 52461:2000): pasa. - Resistencia al agua (DIN EN ISO 2812-2): pasa. - Puenteo de fisuras (E DIN 28052-6): sin daños después depuenteo de fisuras de 2,1 mm durante 24 horas. - Impermeabilización (DIN 52123): resiste presión de agua de 0,75 bar durante 72 horas. - Resistencia al calor a 70ºC (DIN 52123): pasa. - Doblado en frío a 0ºC (DIN 52123): pasa. - Resistencia al fuego (DIN EN ISO 11925-2): Euroclase E. - Reducción del espesor de capa después de secado: 17%. Estos resultados se han obtenido en ensayos realizados en condiciones estándar, y pueden variar en función de las condiciones de puesta en obra. Información práctica Presentación : Bidón de 30 litros (19,5 kg.) Colores : Negro. Rendimiento : Aproximadamente 1 Kg. por mm. de espesor (1,7 l/mm de espesor). Conservación : 12 meses a partir de la fecha de fabricación, en envase original cerrado y al abrigo de la humedad y la congelación. Envase de 30 l.
