# WEBER.TEC HORMIPLUS - Mortero para reparaciones estructurales de hormigón en grandes espesores

- Propiedad del archivo: CONSTRUNARIO
- Formato: FIEBDC-3/2012
- Programa: Construnario Versión 3.51
- Fecha de los precios: 14/04/2015
- Divisa: EUR

**WTECHORMIPLUS** u WEBER.TEC HORMIPLUS - Mortero para reparaciones estructurales de hormigón en grandes espesores
Para la reparación de hormigones degradados por la corrosión de las armaduras o la carbonatación. Reparación de pilares, columnas, jácenas, balcones, voladizos y muros de contención. Para la reparación de pavimentos de hormigón. En muros, techos y suelos. En hormigones vistos o enterrados. En interiores y exteriores. Composición Ligantes hidráulicos, resinas sintéticas, áridos de sílice, humo de sílice, fibra de vidrio y otros aditivos. Observaciones No aplicar weber.tec hormiplus sobre yeso o superficies pintadas. No realizar espesores de más de 10 cm por aplicación. Características de empleo - Vida de la masa: 45 minutos. - Espesor de aplicación por capa: 1 a 5 cm. - Inicio de faguado: > 3 horas. - Final fraguado: < 6 horas. Estos tiempos pueden alargarse a baja temperatura o acortarse a temperatura elevada. Prestaciones - Clasificación según marcado CE (EN 1504-3): Clase R4. - Granulometría: < 2,5 mm. - Densidad en polvo: ~ 1,4 kg/l. - Densidad en masa: ~ 2,0 kg/l. - Densidad de producto endurecido: ~ 2,0 kg/l. - Retracción: < 1,2 mm/m. - Adherencia sobre hormigón: > 2,0 MPa. - Resistencia a la flexotracción (28 días): > 8,5 MPa. - Resistencia a la compresión (28 días): > 45 MPa. - Módulo de elasticidad dinámico: = 20 GPa. - Capilaridad: = 0,5 kg/m2.min0,5. - Contenido en cloruros: = 0,05 %. - Resistencia de unión después del ensayo de retracción/expansión controlado: = 1,5 MPa. - Resistencia al fuego: A1/A1fl. - Resistencia a la carbonatación: dk = hormigón de control tipo MC (0,45). Estos resultados se han obtenido en ensayos realizados en condiciones estándar, según la normativa europea CSTB2669-4, y pueden variar en función de las condiciones de puesta en obra. Información práctica Presentación : Sacos de 25 kg.Palets de 600 kg (24 sacos). Colores : Gris oscuro. Rendimiento : 17,4 kg/m2 y cm de espesor. Conservación : 12 meses a partir de la fecha de fabricación, en el envase original cerrado y al abrigo de la humedad. Envase de 25 kg.
