# WEBER.TEC HORMIREP - Mortero de fraguado rápido para reparaciones estructurales de hormigón

- Propiedad del archivo: CONSTRUNARIO
- Formato: FIEBDC-3/2012
- Programa: Construnario Versión 3.51
- Fecha de los precios: 10/04/2015
- Divisa: EUR

**WTECHORMIREP** u WEBER.TEC HORMIREP - Mortero de fraguado rápido para reparaciones estructurales de hormigón
Para la reparación del hormigón, mortero y piedra, en pequeños espesores. Reparación de forjados, balcones, voladizos... Capas de recrecido y/o nivelación en muros. En muros, techos y suelos. En interiores y exteriores. Composición Ligantes hidráulicos, resinas sintéticas, sílice y humo de sílice. Observaciones No aplicar weber.tec hormirep sobre yeso o superficies pintadas. Características de empleo - Vida de la masa: 40 minutos. - Espesor de aplicación por capa: de 5 a 20 mm. - Inicio de fraguado: > 1,30 h. - Final fraguado: 3 horas. Estos tiempos pueden alargarse a baja temperatura o acortarse a temperatura elevada. Prestaciones - Clasificación según marcado CE (EN 1504-3): Clase R3. - Granulometría: = 1,2 mm. - Densidad en polvo: ~ 1,4 kg/l. - Densidad en masa: ~ 1,9 kg/l. - Densidad de producto endurecido: ~ 1,9 kg/l. - Retracción: < 1,2 mm/m. - Adherencia sobre hormigón: > 1,5 MPa. - Resistencia a la flexotracción (28 días): > 6 MPa. - Resistencia a la compresión (28 días): > 25 MPa. - Capilaridad: < 0,5 kg/m2.h0,5. - Resistencia de unión después del ensayo de retracción/expansión controlada: = 0,8 MPa. - Resistencia al fuego: A1/A1fl. - Contenido en cloruros: < 0,05 %. Estos resultados se han obtenido en ensayos realizados en condiciones estándar, según la normativa europea CSTB2669-4, y pueden variar en función de las condiciones de puesta en obra. Información práctica Presentación : Sacos de papel de 25 kg. Palet de 600 kg (24 sacos). Colores : Gris oscuro. Rendimiento : 16,8 kg/m2 y cm de espesor. Conservación : 12 meses a partir de la fecha de fabricación, en envase original cerrado y al abrigo de la humedad. Envase de 25 kg.
