# WEBER.TEC HORMIESTETIC Gris - Mortero para reparaciones estéticas de hormigón

- Propiedad del archivo: CONSTRUNARIO
- Formato: FIEBDC-3/2012
- Programa: Construnario Versión 3.51
- Fecha de los precios: 10/04/2015
- Divisa: EUR

**WTECHORMIESTETICGR** u WEBER.TEC HORMIESTETIC Gris - Mortero para reparaciones estéticas de hormigón
Reparación y sellado de poros, coqueras y nidos de grava sobre soporte de hormigón y mortero. Revestimiento en capa fina de elementos estructurales verticales y horizontales como forjados, pilares y vigas. Regularización superficial de todo tipo de hormigón: gunitados, encofrados y losas de hormigón. Trabajos de reparación de aristas, reperfilado de juntas, etc. Composición Ligantes hidráulicos, resinas poliméricas, áridos de sílice y carbonatos, y aditivos orgánicos e inorgánicos. Observaciones No aplicar weber.tec hormiestetic sobre yeso o superficies pintadas. Características de empleo - Vida de la masa: 35 minutos. - Espesor de aplicación por capa: 1 a 5 mm. - Inicio de fraguado: > 3 horas. - Final fraguado: < 6 horas. Estos tiempos pueden alargarse a baja temperatura o acortarse a temperatura elevada. Prestaciones - Clasificación según marcado CE (EN 1504-3): Clase R2. - Granulometría: < 0,63 mm. - Densidad en polvo: ~ 1,3 kg/l. - Densidad en masa: ~ 1,8 kg/l. - Densidad de producto endurecido: ~ 1,8 kg/l. - Retracción: < 1,2 mm/m. - Adherencia sobre hormigón: ~ 1,3 MPa. - Resistencia a la flexotracción (28 días): > 6,5 MPa. - Resistencia a la compresión: > 24 MPa. - Capilaridad: = 0,5 kg/m2.min0,5. - Resistencia de unión después del ensayo de retracción/expansión controlada: = 0,8 MPa. - Resistencia al fuego: A1/A1fl. - Contenido en cloruros: = 0,05 %. Estos resultados se han obtenido en ensayos realizados en condiciones estándar, según la normativa europea CSTB2669-4, y pueden variar en función de las condiciones de puesta en obra. Información práctica Presentación : Sacos de 25 kg.Palets de 600 kg (24 sacos). Colores : Gris. Rendimiento : 1,5 kg/m2 y mm de espesor. Conservación : 12 meses a partir de la fecha de fabricación, en el envase original cerrado y al abrigo de la humedad. Envase de 25 kg.
