# WEBER.TEC GROUT 600 - Mortero fluido de altas prestaciones (60MPa)

- Propiedad del archivo: CONSTRUNARIO
- Formato: FIEBDC-3/2012
- Programa: Construnario Versión 3.51
- Fecha de los precios: 10/04/2015
- Divisa: EUR

**WTECGROUT600** u WEBER.TEC GROUT 600 - Mortero fluido de altas prestaciones (60MPa)
Anclajes de elementos metálicos sobre hormigón: postes, pernos, pilares y bancadas de máquinas que tengan que soportar fuerzas dinámicas. Anclajes de pilares, elementos prefabricados de hormigón y apoyo de puentes. Rellenos de encofrados y refuerzos de estructuras. Rellenos de grietas y oquedades en el interior de masas de hormigón. Relleno por vertido, bajo placas de apoyo y reparto. Composición Cemento gris, áridos calcáreos, aditivos orgánicos e inorgánicos. Observaciones Una vez vertido, weber.tec grout 600 debe ser protegido del sol, viento, etc... Después de la aplicación cubrir weber.tec grout 600 con arpilleras húmedas o láminas de polietileno durante 48 horas. Es impermeable al agua, aceites y grasas. Características de empleo - Vida de la masa: 20 minutos. - Espesor de aplicación: de 2 a 30 cm. - Inicio y final de fraguado: de 1,30 a 2 horas. Estos tiempos pueden alargarse a baja temperatura o acortarse a temperatura elevada. Prestaciones - Normativa referencia según marcado CE: cumple con EN 1504-6. - Granulometría: < 2,5 mm. - Densidad en polvo: ~ 1,5 kg/l. - Densidad de la masa: 2,2 kg/l. - Densidad de producto endurecido: ~ 2,2 kg/l. - Retracción: < 1,5 mm/m. - Adherencia al hormigón: > 1,5 MPa. * Resistencia a la flexión: * a las 24 horas: 4,1 MPa. * a los 7 días: 5,0 MPa. * a los 28 días: 7,0 MPa. - Resistencia a la compresión: * a las 24 horas: 25 MPa. * a los 7 días: 45 MPa. * a los 28 días: 68 MPa. - Expansividad inicial: 0,2 mm/m. - Elevada adherencia al acero. - Contenido en cloruros (máximo 0,05%): < 0,01 %. - Ensayo de arrancamiento con un desplazamiento inferior a 0,6 mm. - Resistencia al fuego: A1. Estos resultados se han obtenido en ensayos realizados en condiciones estándar, y pueden variar en función de las condiciones de puesta en obra. Información práctica Presentación : Sacos de papel de 25 kg.Palets de 1.200 kg (48 sacos) Colores : Gris. Rendimiento : 1,95 kg/litro a rellenar (1m3 = 1.000 litros). Conservación : 12 meses a partir de la fecha de fabricación, en el envase original cerrado al abrigo de la humedad. Envase de 25 kg.
