# WEBER.TEC SUPERCRONO - Mortero instantáneo para reparaciones y anclajes comprometidos

- Propiedad del archivo: CONSTRUNARIO
- Formato: FIEBDC-3/2012
- Programa: Construnario Versión 3.51
- Fecha de los precios: 17/11/2015
- Divisa: EUR

**WTECSUPERCRONO** u WEBER.TEC SUPERCRONO - Mortero instantáneo para reparaciones y anclajes comprometidos
Anclajes y reparaciones que requieran una puesta en servicio muy rápida como obturación de vías de agua, reparación de coqueras en hormigones degradados, marcado de aristas, empotramiento de tuberías… Anclajes de elementos de acero de un peso considerable como barandillas, rejas, marcos de ventanas, puertas, cajas de registro… Fijación de tuberías, tornillos, pernos, etc. En interior, exterior y en inmersión. Composición Cementos especiales, arenas de sílice y calcáreas, y aditivos. Observaciones Amasar weber.tec supercrono en pequeñas cantidades, debido a su fraguado rápido (1 kg o menos). Tiempo de fraguado: 2-3 minutos (con temperaturas frías este tiempo puede alargarse) y 15 minutos cuando se aplique en modo NoMix. Características de empleo - Espesor de aplicación: hasta 15 cm. - Inicio de fraguado: * tempreratura 5ºC: 5-6 minutos, * temperatura 10 ºC: 3-4 minutos, * temperatura 20 ºC: 2-3 minutos. Prestaciones - Granulometría: < 1 mm. - Densidad en polvo: ~ 1,2 kg/l. - Densidad en masa: ~ 2,0 kg/l. - Densidad de producto endurecido: ~ 1,8 kg/l. - Retracción: < 1,2 mm/m. - Resistencia a la flexotracción (28 días): > 4 MPa. - Resistencia a la compresión: * a los 10 minutos: > 1 MPa. * a los 30 minutos: > 1,5 MPa. * a 1 hora: > 3 MPa. * a las 24 horas: > 7 MPa. * a los 28 días: > 12 MPa. Estos resultados se han obtenido en ensayos realizados en condiciones estándar, y pueden variar en función de las condiciones de puesta en obra. Información práctica Presentación : Sacos de papel de 15 kg.Palets de 1200 kg (80 sacos). Colores : Gris. Rendimiento : 1,6 kg/l a rellenar. Conservación : 6 meses a partir de la fecha de fabricación, en el envase original cerrado y al abrigo de la humedad. Envase de 15 kg.
