# WEBER.TEC TRAFIC Gris - Micro-hormigón rápido para fijaciones en áreas de tráfico

- Propiedad del archivo: CONSTRUNARIO
- Formato: FIEBDC-3/2012
- Programa: Construnario Versión 3.51
- Fecha de los precios: 10/04/2015
- Divisa: EUR

**WTECTRAFICGR** u WEBER.TEC TRAFIC Gris - Micro-hormigón rápido para fijaciones en áreas de tráfico
Mortero reforzado con fibras de acero y de rápido endurecimiento. Especialmente indicado para la colocación y anclaje de cercos de alcantarillado, tapas de registro y de arquetas de inspección en calles, aceras y parkings. Colocación de bordillos, adoquines y placas de hormigón. Anclajes y rellenos de gran espesor que requieren un fraguado rápido y de altas resistencias. Reparación rápida de agujeros, baches y ranuras en pavimentos de hormigón. Reparaciones en horizontal y en pendientes. Composición Cementos especiales, áridos de sílice y calcáreos, fibras metálicas inoxidables, humo de sílice y aditivos esfecíficos. Observaciones No utilizar directamente sobre asfalto ni sobre revestimientos bituminosos. Características de empleo Espesor de aplicación: de 3 a 30 cm. Tiempo de espera para reanudar la circulación: Tráfico Normal: < 25 camiones/día (Vehículos pesados/día) 1,30 horas (Tiempo de espera). Tráfico Medio: De 25 a 150 camiones/día (Vehículos pesados/día) 2 horas (Tiempo de espera). Tráfico Intenso: De 150 a 2.000 camiones/día (Vehículos pesados/día) 3 horas (Tiempo de espera). Tráfico Excepcional: Más de 2.000 camiones/día (Vehículos pesados/día) 4 horas (Tiempo de espera). Tiempos de fraguado: Temperatura: 5°C - Tiempo de fraguado: 30 min. Temperatura: 20°C - Tiempo de fraguado: 20 min. Temperatura: 30°C - Tiempo de fraguado: 10 min. Estos tiempos pueden alargarse a baja temperatura o acortarse a temperatura elevada. Prestaciones Granulometría: < 10 mm. Densidad en polvo: ~ 1,6 kg/l. Densidad en masa: ~ 2,3 kg/l. Densidad de producto endurecido: ~ 2,3 kg/l. Retracción: < 1,2 mm/m. Resistencia a la flexotracción (28 días): 4 MPa. Resistencia a la compresión: Tiempo: 2 horas +5°C: 7 MPa. +20°C: 9 MPa. Tiempo: 24 horas +5°C: 13 MPa. +20°C: 15 MPa. Tiempo: 28 días +5°C: 26 MPa. +20°C: 30 MPa. Ensayos de compresión realizados con cilindros 11x22 según la norma NF P 18-406. Estos resultados se han obtenido en ensayos realizados en condiciones estándar, y pueden variar en función de las condiciones de puesta en obra. Información práctica Presentación : Sacos de papel de 25 kg. Palets de 1.200 kg (48 sacos). Color: Gris. Rendimiento : 20 kg/m2 y cm de espesor. Conservación : 6 meses a partir de la fecha de fabricación, en el envase original cerrado y al abrigo de la humedad. Envase de 25 kg.
