# WEBER.TEC AISLATERM - Mortero adhesivo hidrófugo para el anclaje de lanas minerales

- Propiedad del archivo: CONSTRUNARIO
- Formato: FIEBDC-3/2012
- Programa: Construnario Versión 3.51
- Fecha de los precios: 10/04/2015
- Divisa: EUR

**WTECAISLATERM** u WEBER.TEC AISLATERM - Mortero adhesivo hidrófugo para el anclaje de lanas minerales
Anclaje de lanas minerales como sistema de aislamiento térmico-acústico, en cerramientos de doble fábrica con cámara. Composición Cemento, aditivos orgánicos e inorgánicos, carbonatos y sílices. Observaciones El lugar de trabajo debe estar resguardado de la lluvia. weber.tec aislaterm debe proyectarse de forma uniforme por todo el soporte. Sólo así es posible asegurar una total y correcta hidrofugación de la fábrica. Características de empleo - Espesor de aplicación: de 3 a 5 mm. - Tiempo abierto: 35 minutos. - Tiempo de secado: 12 a 24 horas. Estos tiempos pueden alargarse a baja temperatura o acortarse a temperatura elevada. Prestaciones - Granulometría: < 1 mm. - Densidad en polvo: ~ 1,35 Kg/l. - Densidad en masa: ~ 1,4 Kg/l. - Densidad de producto endurecido: ~ 1,3 Kg/l. - Retracción: < 1,5 mm/m. - Adherencia sobre ladrillo: = 0,2 MPa. - Adherencia paneles: rotura cohesiva. - Coeficiente de capilaridad: = 0,2 kg/m2.min0,5. - Resistencia a la compresión: = 3 MPa. - Resistencia a la flexotracción: = 1,5 MPa. - Reacción al fuego: Clase A1. Estos resultados se han obtenido en ensayos realizados en condiciones estándar, y pueden variar en función de las condiciones de puesta en obra. Información práctica Presentación : Sacos de papel de 25 kg.Palet de 1.200 kg (48 sacos). Colores : Gris. Rendimiento : 1,2 kg/m2 por mm de espesor. Conservación : 12 meses a partir de la fecha de fabricación, en envase original cerrado yal abrigo de la humedad. Envase de 25 kg.
