# Soporte + Panel sándwich de poliuretano + Rastreles + Pizarra

- Propiedad del archivo: CONSTRUNARIO
- Formato: FIEBDC-3/2012
- Programa: Construnario Versión 3.51
- Fecha de los precios: 10/03/2015
- Divisa: EUR
- Código: ipur (02/06/2020)

**C1502IPU-34231** m2 Soporte + Panel sándwich de poliuretano + Rastreles + Pizarra (11/02/2015)
Cubierta inclinada con una pendiente media del 60%, compuesta de: 1 - Aislamiento térmico de Panel sándwich de poliuretano Transmitancia térmica: 0.05 a 1 W/m2K Conductividad: 0.023 W/mK Densidad media:40 kg/m³ Espesor medio:110 mm Reacción al fuego: de Cs3,d0 a Bs1,d0 Conformidad de los sistemas con la Norma:UNE 92120-1 Conformidad de la aplicación con la Norma:UNE 92120-2 Medición según Norma:UNE 92310 2 - Cobertura Pizarra para techar en piezas rectangulares, sobre rastreles de madera

| Código | Ud | Descripción | Rendimiento | Precio | Importe |
|---|---|---|---|---|---|
| POLIPS110 | m2 | Panel sándwich de poliuretano, e=110mm (material; 11/02/2015) | 1.000 | 9504 | 9504.00 |
| MTC-ccg030e | u | Tornillo autorroscante de 6, 5x130 mm de acero inoxidable, con arandela (material; 11/03/2015) | 8.000 | 80 | 640.00 |
| MTC-ccg040 | m | Junta de estanqueidad para chapas de acero (material; 11/03/2015) | 2.000 | 90 | 180.00 |
| MTC-eag020 | u | Tornillo autotaladrante (material) | 5.000 | 8 | 40.00 |
| MTC-eag030 | m | Banda impermeabilizante autoadhesiva (material) | 1.000 | 48 | 48.00 |
| MTC-blw010d | m | Rastrel de madera de pino 42x27mm (material) | 6.800 | 46 | 312.80 |
| MTC-eag022 | u | Clavo de acero para fijación de rastrel de madera a soporte de m (material) | 10.000 | 4 | 40.00 |
| MTC-piz100d | m2 | Pizarra para techar en piezas rectangulares, 32x22 cm, de segunda calidad, grueso 3 a 4 mm, según UNE-EN 12326-1 (material) | 1.090 | 782 | 852.38 |
| MTC-piz050 | kg | Elementos de sujeción de acero inoxidable (material) | 0.460 | 196 | 90.16 |
| MTC-piz051 | u | Pieza de ventilación de chapa galvanizada (material) | 0.050 | 631 | 31.55 |
| MTC-piz053b | m2 | Lámina de zinc natural de 0, 65 mm de espesor (material) | 0.192 | 1182 | 226.94 |
| MQC-sol020 | h | Equipo y elementos auxiliares para soldadura eléctrica (maquinaria; 11/03/2015) | 1.000 | 309 | 309.00 |
| MOC-030 | h | Oficial primera (mano de obra; 14/09/2017) | 0.262 | 1918 | 502.52 |
| MOC-070 | h | Peón ordinario (mano de obra; 14/09/2017) | 0.262 | 1630 | 427.06 |
| MOC-028 | h | Oficial 1ª aplicador de láminas impermeabilizantes (mano de obra) | 0.303 | 1724 | 522.37 |
| MOC-065 | h | Ayudante aplicador de láminas impermeabilizantes (mano de obra) | 0.303 | 1613 | 488.74 |
| MOC-035 | h | Oficial 1ª colocador de pizarra (mano de obra) | 0.455 | 1724 | 784.42 |
| MOC-072 | h | Ayudante colocador de pizarra (mano de obra) | 0.455 | 1613 | 733.92 |
| %2 | % | Medios auxiliares (05/03/2015) | 2 % | 15733.86 | 314.68 |
| %3 | % | Costes indirectos (02/03/2015) | 3 % | 16048.54 | 481.46 |
|  |  | Costes directos |  |  | 16530.00 |

## Recursos

**POLIPS110** m2 Panel sándwich de poliuretano, e=110mm
Panel sándwich aislante, de 110 mm de espesor y 1100 mm de ancho, formado por dos paramentos de chapa lisa de acero galvanizado, de espesor exterior 0,5 mm y espesor interior 0,5 mm, con junta diseñada para fijación con tornillos ocultos, remates y accesorios Transmitancia térmica: 0.05 a 1 W/m2K Conductividad: 0.023 W/mK Densidad media:40 kg/m³ Espesor medio:110 mm Reacción al fuego: de Cs3,d0 a Bs1,d0 Conformidad de los sistemas con la Norma:UNE 92120-1 Conformidad de la aplicación con la Norma:UNE 92120-2 Medición según Norma:UNE 92310
