# WEBER.TEC FOC - Mortero refractario

- Propiedad del archivo: CONSTRUNARIO
- Formato: FIEBDC-3/2012
- Programa: Construnario Versión 3.51
- Fecha de los precios: 10/04/2015
- Divisa: EUR

**WTECFOC** u WEBER.TEC FOC - Mortero refractario
Montaje y anclaje de ladrillos y losetas refractarias, bloques de hormigón macizos o huecos y terracota, sometidos a altas temperaturas: barbacoas, chimeneas, hornos de leña y estufas de uso doméstico. Montaje y rejuntado de trabajos de albañilería en contacto con aguas agresivas, sulfatadas o ácidas (pH = 4): industrias alimentarias, lácteas, queserías y canalizaciones de alcantarillados, saneamientos y residuos industriales. En interior y exterior. Composición Cementos especiales, aditivos y áridos silíceos. Observaciones Programar una puesta en marcha con una exposición gradual a las altas temperaturas. Características de empleo Tiempo de vida de la masa: 30 minutos. Tiempo de corrección: 20 minutos. Espesor de aplicación: de 5 a 30 mm en aplicaciones regulares, y de hasta 50 mm en puntos localizados. Inicio de fraguado: ~ 2 horas. Puesta en servicio: 72 horas. Prestaciones - Clasificación según marcado CE: G (EN 998-2). - Granulometría: < 1,25 mm. - Densidad en polvo: ~ 1,5 kg/l. - Densidad de producto endurecido: ~ 1,9 kg/l. - Retracción: < 1,2 mm/m. - Resistente a aguas agresivas, sulfatadas y ácidas: (pH = 4). - Reacción frente al fuego: A1. - Absorción de agua: 0,1 kg/m2.min0,5. - Coeficiente de permeabilidad al vapor de agua: µ=15/35 (valor tabulado). Estos resultados se han obtenido en ensayos realizados en condiciones estándar, y pueden variar en función de las condiciones de puesta en obra. Información práctica Presentación : Sacos de papel de 25 kg. Palet de 1.200 kg (48 sacos). Colores : Gris oscuro. Rendimiento : 15 a 20 kg/m2 y cm de espesor. Conservación : 12 meses a partir de la fecha de fabricación, en envase original cerrado yal abrigo de la humedad. Envase de 25 kg.
