# WEBER.TEC GLASS - Mortero adhesivo para el montaje y rejuntado de bloque de vidrio

- Propiedad del archivo: CONSTRUNARIO
- Formato: FIEBDC-3/2012
- Programa: Construnario Versión 3.51
- Fecha de los precios: 10/04/2015
- Divisa: EUR

**WTECGLASS** u WEBER.TEC GLASS - Mortero adhesivo para el montaje y rejuntado de bloque de vidrio
Mortero adhesivo para el montaje y rejuntado de bloque de vidrio o pavés, de cualquier formato. * Ventanales, divisorias o tabiques. * Interior y exterior. Composición Cemento blanco, resina sintética hidrófuga, áridos siliceos y calcáreos y aditivos orgánicos e inorgánicos. Observaciones - Los tabiques con moldeado sencillo no deben superar los 6 m2 y los 3 m en uno de sus lados. Los tabiques con moldeados dobles no deben superar los 20 m2. Se recomienda que la altura del tabique no sea superior a 3 m y la longitud, 6 m. Para dimensiones superiores deberán fraccionarse en varios paneles. - En la realización de zonas horizontales como claraboyas o lucernarios, se deberá presentar una pendiente igual o superior a 1%, que permita la evacuación del agua. Características de empleo - Espesor máximo de aplicación: 30 mm. - Vida de la pasta: 30 minutos. Estos tiempos pueden alargarse a baja temperatura o acortarse a temperatura elevada. Prestaciones - Granulometría: 0,63 mm . - Densidad en polvo: 1 g/cm3. - Densidad en masa: 1,9 g/cm3 . - Densidad de producto endurecido: 1,7 g/cm3 . - Retracción: 1mm/m. - Resistencia a la flexotracción: 5 MPa. - Resistencia a la compresión: 14 MPa. - Resistencia a la tracción: 0,7 MPa. - Capilaridad: <3 g/dm2. Estos resultados se han obtenido en ensayos realizados en condiciones estándar, según la norma CSTB 2669-4, y pueden variar en función de las condiciones de puesta en obra. Información práctica Presentación : Saco de papel de 25 kg. Palet de 1.200 kg (48 sacos). Colores : Blanco. Rendimiento : Ver detalle en margen izquierdo. Conservación : 12 meses a partir de la fecha de fabricación, en el envase original cerrado al abrigo de la humedad. Envase de 25 kg.
