# Naves agrícolas en el campo

- Propiedad del archivo: CONSTRUNARIO
- Formato: FIEBDC-3/2012
- Programa: Construnario Versión 2.11
- Fecha de los precios: 17/02/2015
- Divisa: EUR

**NAC-PTC** Naves agrícolas en el campo
Para la construcción de naves agrícolas en el campo, para guardar pacas, piensos o maquinaria, se utiliza chapa grecada, tanto en la cubierta como en los cerramientos laterales.
