# Naves destinadas a pollos

- Propiedad del archivo: CONSTRUNARIO
- Formato: FIEBDC-3/2012
- Programa: Construnario Versión 2.11
- Fecha de los precios: 17/02/2015
- Divisa: EUR

**NAL-PTC** Naves destinadas a pollos
Para la construcción de naves cerradas, como en el caso de granjas para pollos, se utiliza chapa grecada en cubierta y paneles Pur-Al en el interior.
