# Naves cebadero de porcinos

- Propiedad del archivo: CONSTRUNARIO
- Formato: FIEBDC-3/2012
- Programa: Construnario Versión 2.11
- Fecha de los precios: 17/02/2015
- Divisa: EUR

**NCP-PTC** Naves cebadero de porcinos
Para la construcción de naves destinadas al cebadero de porcinos o lechones se utiliza chapa grecada con recubrimiento de espuma de poliuretano, con una buena pasivización contra el amoníaco y los derivados nitrogenados, así como un aislamiento térmico muy adecuado para el cerdo blanco, por ejemplo.
