# Naves industriales

- Propiedad del archivo: CONSTRUNARIO
- Formato: FIEBDC-3/2012
- Programa: Construnario Versión 2.11
- Fecha de los precios: 17/02/2015
- Divisa: EUR

**NI-PTC** Naves industriales
Para la construcción de naves industriales, Patec utiliza cualquier tipo de cerramiento prefabricado, desde placas alveolares encajadas en las alas de los pilares, hasta placas de molde con o sin aislamiento y montadas por el exterior de las naves.
