# Naves nido adosadas

- Propiedad del archivo: CONSTRUNARIO
- Formato: FIEBDC-3/2012
- Programa: Construnario Versión 2.11
- Fecha de los precios: 17/02/2015
- Divisa: EUR

**NNA-PTC** Naves nido adosadas
Patec dispone de naves nido adosadas prefabricadas para instalar en pequeños y grandes polígonos industriales.
