# Naves polideportivas

- Propiedad del archivo: CONSTRUNARIO
- Formato: FIEBDC-3/2012
- Programa: Construnario Versión 2.11
- Fecha de los precios: 17/02/2015
- Divisa: EUR

**NPD-PTC** Naves polideportivas
Los lucernarios pueden realizarse en policarbonato celular que aporta aislamiento térmico. También puede hacerse de policarbonato compacto, transparente, opaco o traslucido.
