# Panel sándwich de poliuretano + LC 1/2 pie + enluc

- Propiedad del archivo: CONSTRUNARIO
- Formato: FIEBDC-3/2012
- Programa: Construnario Versión 3.51
- Fecha de los precios: 10/03/2015
- Divisa: EUR
- Código: ipur (02/06/2020)

**C1502IPU-321202b** m2 Panel sándwich de poliuretano + LC 1/2 pie + enluc (02/03/2015)
1 - Aislamiento térmico de Panel sándwich de poliuretano Transmitancia térmica: 0.05 a 1 W/m2K Conductividad: 0.023 W/mK Densidad media:40 kg/m³ Espesor medio:55 mm Reacción al fuego: de Cs3,d0 a Bs1,d0 Conformidad de los sistemas con la Norma:UNE 92120-1 Conformidad de la aplicación con la Norma:UNE 92120-2 Medición según Norma:UNE 92310 2 - LC 1/2 Fábrica de ladrillo perforado tosco de 24x11,5x7 cm., de 1/2 pie de espesor en interior, recibido con mortero de cemento CEM II/B-P 32,5 N y arena de río tipo M-5, preparado en central y suministrado a pie de obra, para revestir, i/replanteo, nivelación y aplomado, p.p. de enjarjes, mermas, roturas, humedecido de las piezas, rejuntado, cargaderos, mochetas, plaquetas, esquinas, limpieza y medios auxiliares. Según UNE-EN-998-1:2004, RC-08, NTE-FFL, CTE-SE-F y medida deduciendo huecos superiores a 1 m2. 3 - Enlucido Guarnecido maestreado con yeso negro y enlucido con yeso blanco en paramentos verticales y horizontales de 15 mm. de espesor, con maestras cada 1,50 m., incluso formación de rincones, guarniciones de huecos, remates con pavimento, p.p. de guardavivos de plástico y metal y colocación de andamios, s/NTE-RPG, medido deduciendo huecos superiores a 2 m2.

| Código | Ud | Descripción | Rendimiento | Precio | Importe |
|---|---|---|---|---|---|
| POLIPS55 | m2 | Panel sándwich de poliuretano, e=55mm (material; 03/03/2015) | 1.000 | 4752 | 4752.00 |
| MTC-ccg030e | u | Tornillo autorroscante de 6, 5x130 mm de acero inoxidable, con arandela (material; 11/03/2015) | 8.000 | 80 | 640.00 |
| MTC-ccg040 | m | Junta de estanqueidad para chapas de acero (material; 11/03/2015) | 2.000 | 90 | 180.00 |
| MTC-lt020 | u | Ladrillo perforado tosco 24x11, 5x7 cm. (material) | 52.000 | 30 | 1560.00 |
| MTC-mc040 | m3 | Mortero cem. gris II/B-M 32, 5 M-5/CEM (material) | 0.035 | 6040 | 211.40 |
| MTC-a040 | m3 | Pasta de yeso blanco (material) | 0.003 | 9573 | 28.72 |
| MTC-a030 | m3 | Pasta de yeso negro (material) | 0.012 | 9081 | 108.97 |
| MTC-rw060 | m | Guardavivos plástico y metal (material) | 0.215 | 80 | 17.20 |
| MQC-sol020 | h | Equipo y elementos auxiliares para soldadura eléctrica (maquinaria; 11/03/2015) | 1.000 | 309 | 309.00 |
| MOC-110 | h | Oficial yesero o escayolista (mano de obra) | 0.270 | 1831 | 494.37 |
| MOC-030 | h | Oficial primera (mano de obra; 14/09/2017) | 0.580 | 1918 | 1112.44 |
| MOC-070 | h | Peón ordinario (mano de obra; 14/09/2017) | 0.580 | 1630 | 945.40 |
| MOC-051 | h | Oficial 1ª montador de sistemas de fachadas prefabricadas (mano de obra) | 0.850 | 1782 | 1514.70 |
| MOC-097 | h | Ayudante montador de sistemas de fachadas prefabricadas (mano de obra) | 0.900 | 1613 | 1451.70 |
| %2 | % | Medios auxiliares (05/03/2015) | 2 % | 13325.90 | 266.52 |
| %3 | % | Costes indirectos (02/03/2015) | 3 % | 13592.42 | 407.77 |
|  |  | Costes directos |  |  | 14000.19 |

## Recursos

**POLIPS55** m2 Panel sándwich de poliuretano, e=55mm
Panel sándwich aislante, de 55 mm de espesor y 1100 mm de ancho, formado por dos paramentos de chapa lisa de acero galvanizado, de espesor exterior 0,5 mm y espesor interior 0,5 mm, con junta diseñada para fijación con tornillos ocultos, remates y accesorios Transmitancia térmica: 0.05 a 1 W/m2K Conductividad: 0.023 W/mK Densidad media:40 kg/m³ Espesor medio:55 mm Reacción al fuego: de Cs3,d0 a Bs1,d0 Conformidad de los sistemas con la Norma:UNE 92120-1 Conformidad de la aplicación con la Norma:UNE 92120-2 Medición según Norma:UNE 92310
