# Panel sándwich de poliuretano + BH + alic

- Propiedad del archivo: CONSTRUNARIO
- Formato: FIEBDC-3/2012
- Programa: Construnario Versión 3.51
- Fecha de los precios: 10/03/2015
- Divisa: EUR
- Código: ipur (02/06/2020)

**C1502IPU-331212c** m2 Panel sándwich de poliuretano + BH + alic (03/03/2015)
1 - Aislamiento térmico de Panel sándwich de poliuretano Transmitancia térmica: 0.05 a 1 W/m2K Conductividad: 0.023 W/mK Densidad media:40 kg/m³ Espesor medio:70 mm Reacción al fuego: de Cs3,d0 a Bs1,d0 Conformidad de los sistemas con la Norma:UNE 92120-1 Conformidad de la aplicación con la Norma:UNE 92120-2 Medición según Norma:UNE 92310 2 - BH Fábrica de bloque hueco de hormigón, para revestir, color gris, 40x20x15 cm, resistencia normalizada R10 (10 N/mm²), recibida con mortero de cemento M-7,5. 3 - Alicatado Alicatado con azulejo liso, 1/0/-/-, 20x20 cm, 20 €/m², colocado sobre una superficie soporte de fábrica en paramentos interiores, mediante mortero de cemento M-5, sin junta (separación entre 1,5 y 3 mm); con cantoneras de PVC.

| Código | Ud | Descripción | Rendimiento | Precio | Importe |
|---|---|---|---|---|---|
| POLIPS70 | m2 | Panel sándwich de poliuretano, e=70mm (material; 03/03/2015) | 1.000 | 6048 | 6048.00 |
| MTC-ccg030e | u | Tornillo autorroscante de 6, 5x130 mm de acero inoxidable, con arandela (material; 11/03/2015) | 8.000 | 80 | 640.00 |
| MTC-ccg040 | m | Junta de estanqueidad para chapas de acero (material; 11/03/2015) | 2.000 | 90 | 180.00 |
| MTC-mc040 | m3 | Mortero cem. gris II/B-M 32, 5 M-5/CEM (material) | 0.035 | 6040 | 211.40 |
| MTC-bhg010c | u | Bloque hueco de hormigón, para revestir, color gris, 40x20x15 cm, resistencia normalizada R10 (10 N/mm²), incluso p/p de piezas especiales: zunchos y medios. Según UNE-EN 771-3. (material) | 12.600 | 64 | 806.40 |
| MTC-lec010b | m3 | Lechada de cemento blanco (material) | 0.010 | 15700 | 157.00 |
| MTC-aba010aac | m2 | Baldosa cerámica de azulejo liso 20x20 cm (material) | 1.050 | 2000 | 2100.00 |
| MQC-sol020 | h | Equipo y elementos auxiliares para soldadura eléctrica (maquinaria; 11/03/2015) | 1.000 | 309 | 309.00 |
| MOC-023 | h | Oficial 1ª alicatador (mano de obra; 05/03/2015) | 0.334 | 1724 | 575.82 |
| MOC-060 | h | Ayudante alicatador (mano de obra; 05/03/2015) | 0.334 | 1613 | 538.74 |
| MOC-030 | h | Oficial primera (mano de obra; 14/09/2017) | 0.270 | 1918 | 517.86 |
| MOC-070 | h | Peón ordinario (mano de obra; 14/09/2017) | 0.920 | 1630 | 1499.60 |
| MOC-097 | h | Ayudante montador de sistemas de fachadas prefabricadas (mano de obra) | 0.900 | 1613 | 1451.70 |
| MOC-051 | h | Oficial 1ª montador de sistemas de fachadas prefabricadas (mano de obra) | 0.850 | 1782 | 1514.70 |
| %2 | % | Medios auxiliares (05/03/2015) | 2 % | 16550.22 | 331.00 |
| %3 | % | Costes indirectos (02/03/2015) | 3 % | 16881.22 | 506.44 |
|  |  | Costes directos |  |  | 17387.66 |

## Recursos

**POLIPS70** m2 Panel sándwich de poliuretano, e=70mm
Panel sándwich aislante, de 70 mm de espesor y 1100 mm de ancho, formado por dos paramentos de chapa lisa de acero galvanizado, de espesor exterior 0,5 mm y espesor interior 0,5 mm, con junta diseñada para fijación con tornillos ocultos, remates y accesorios Transmitancia térmica: 0.05 a 1 W/m2K Conductividad: 0.023 W/mK Densidad media:40 kg/m³ Espesor medio:70 mm Reacción al fuego: de Cs3,d0 a Bs1,d0 Conformidad de los sistemas con la Norma:UNE 92120-1 Conformidad de la aplicación con la Norma:UNE 92120-2 Medición según Norma:UNE 92310

**MTC-aba010aac** m2 Baldosa cerámica de azulejo liso 20x20 cm
Baldosa cerámica de azulejo liso 1/0/-/-, 20x20 cm, según UNE-EN 14411
