# Tubo serie POLO-KAL de ABN. NG 40 0, 50 m

- Propiedad del archivo: CONSTRUNARIO
- Formato: FIEBDC-3/2012
- Programa: Construnario Versión 3.51
- Fecha de los precios: 08/04/2022
- Divisa: EUR

**82NG040050000** u Tubo serie POLO-KAL de ABN. NG 40 0, 50 m.
Sistema de evacuación insonorizada PoloKal NG es un sistema de tuberías insonorizadas para la evacuación. Con 3 capas de polipropileno mineralizado de diferentes densidades, es la solución más fiable para el ruido de la evacuación de las aguas residuales y pluviales en la edificación. Junto con el PoloKal 3S, es el sistema más insonorizado del mercado, según datos del Instituto Fraunhöfer. Polo-Kal NG, de color azul, se presenta en una amplia gama de diámetros, de 20 a 250 mm y una amplia gama de accesorios propios del sistema. Está fabricado según UNE EN 1451. VENTAJAS - Insonorizado - Elevada rigidez anular - Alta resistencia: química, física, térmica (hasta 95 ºC continuos) - No admite depósitos ni incrustaciones - Unión por junta elástica - Ligereza y sencillez de montaje - Ecológico y 100% reciclable - Libre de halógenos - Conforme a Euroclasses. CAMPOS DE APLICACIÓN - Evacuación insonorizada de aguas pluviales y residuales - Ventilación de gases (marcado CE según 14471) - Aerotermia - Aspiración centralizada - Evacuación de pluviales por depresión “POLO-KAL NG licensed by Poloplast”
