# WEBER.TEC IMPERASFALTIC - Emulsión asfáltica no iónica en capa fina

- Propiedad del archivo: CONSTRUNARIO
- Formato: FIEBDC-3/2012
- Programa: Construnario Versión 3.51
- Fecha de los precios: 10/04/2015
- Divisa: EUR

**WTECIMPERASFAL** u WEBER.TEC IMPERASFALTIC - Emulsión asfáltica no iónica en capa fina
- Imprimación puente de unión previa colocación de telas asfálticas. - Impermeabilización y protección de muros enterrados y cimentaciones - Mantenimiento y reparación de impermeabilizaciones antiguas - Imprimación e Impermeabilización de todo tipo de elementos de hormigón: jardineras, prefabricados, etc. - Protección de humedades en fachadas ventiladas y cubiertas inclinadas Composición: Betún y resina filerizada y estabilizada, con emulsionantes minerales coloidales. Observaciones: Es un producto que endurece por evaporación del agua que lo compone, por lo que su tiempo de secado se verá afectado por las condiciones de temperatura y humedad existentes en el momento de la aplicación. Una vez seco, el producto debe ser protegido de los rayos UV. No utilizar en caso de congelación del bidón. Características de empleo: - Tiempo de fraguado: < 24 horas (tiempo de fraguado variable según la temperatura) - Tiempo de puesta en servicio: 3 días Prestaciones: - Extracto seco; 40-50% del peso - Densidad: 1-1,1 g/cm3 - Clasificación: ED según UNE 104-231 Información práctica: - Presentación : Bidones de 20 kg Palet de 33 bidones (660 kg) - Colores : Negro. - Rendimiento : 1,5 kg/m2. - Conservación : 12 meses a partir de la fecha de fabricación, en el envase original cerrado y al abrigo de la humedad.
