# WEBER. IMPERBANDA - Banda elástica para impermeabilización

- Propiedad del archivo: CONSTRUNARIO
- Formato: FIEBDC-3/2012
- Programa: Construnario Versión 3.51
- Fecha de los precios: 10/04/2015
- Divisa: EUR

**WIMPERBAND** m WEBER. IMPERBANDA - Banda elástica para impermeabilización
- Sellados perimetrales bajo solados en zonas húmedas, balcones, etc… - Sellado de juntas estructurales y juntas con movimiento. - Tanto uso interior como exterior. Soporte: Sistema de impermeabilización weber.tec imperflex. Observaciones: - En caso de aplicar sobre juntas con movimiento, la colocación de la weber imperbanda debe hacerse en forma de omega, dejándola suficientemente holgada para poder asumir el movimiento. - El solape entre cintas debe ser mínimo de 4 cm. - En caso de querer unir diferentes bandas elásticas, utilizar weber glue MS55. Características técnicas: - Anchura total: 12 cm. - Anchura de la banda elástica: 7 cm - Anchura de la malla de polipropileno: 2,5 cm a cada banda. - Tipo de goma: SEBS - Elongación a rotura > 125% - Espesor total: 0,56 mm. - Peso del producto: 35 g/m. - Color: Amarillo. Prestaciones: Características físicas: - Resistencia máxima a la presión H2O: 3 bar - Carga de rotura longitudinal (DIN EN ISO 527-3): 67 N/15 mm - Carga de rotura lateral (DIN EN ISO 527-3): 40 N / 15 mm - Elongación a rotura lateral (DIN EN ISO 527-3) - Elongación a rotura longitudinal (DIN EN ISO 527-3): 30 minutos - Poder absorción a 25% de elasticidad lateral (DIN EN ISO 527-3): 75 min - Poder absorción a 50% de elasticidad lateral (DIN EN ISO 527-3): 90 min Resistencia agua a presión: 3 cm Resistencia UV: min 8 cm Propiedades químicas (resistencia tras almacenamiento a 7 días a temperatura ambiente): - Ácido clorhídrico 3%: Resistente - Ácido sulfúrico 35%: Resistente - Ácido cítrico 100g/: Resistente - Ácido láctico 5%: Resistente - Hidróxido potásico 3%: Resistente - Hidróxido potásico 20%: No resistente - Hipoclorito de sodio 0,3 g/l: Resistente - Agua salada (20 g/l): Resistente Estos resultados se han obtenido en ensayos realizados en condiciones estándar, y pueden variar en función de las condiciones de puesta en obra. Información práctica Presentación : Caja de 6 rollos. Rollos de 10 metros de longitud. 1 palet de 84 cajas.
