# WEBER. IMPER S200 - Hidrófugo en superficie base siloxanos

- Propiedad del archivo: CONSTRUNARIO
- Formato: FIEBDC-3/2012
- Programa: Construnario Versión 3.51
- Fecha de los precios: 10/04/2015
- Divisa: EUR

**WIMPERS200** u WEBER. IMPER S200 - Hidrófugo en superficie base siloxanos
- Reducir la penetración de agua y suciedad en superficies porosas. - Reducir el riesgo de carbonatación en ambientes húmedos. - Alargar la vida útil de las armaduras de hormigón. - Retrasar la aparición de organismos orgánicos. Composición: Polisiloxano en fase solvente. Observaciones: - Es un hidrofugante base siloxano de alta penetración en el poro; una vez seco puede oscurecer ligeramente el soporte por lo que se recomienda hacer una prueba previa para valorar el efecto mojado final. - Es un hidrofugante base disolvente para acelerar su secado y su penetración en el poro; deberá aplicarse sobre soportes secos. - En caso de aplicarse directamente sobre hormigón este deberá llevar aplicado mínimo 28 días. - No se debe emplear el producto en inmersión. Características: - Profundidad de penetración: Clase I < 10mm. - Absorción de agua y resistencia a los álcalis: * < 7,5%, comparado con la probeta no tratada. * < 10%, después de inmersión en disolución alcalina. - Coeficiente de desecación: Clase I > 30%. Soportes Hidrofugación de materiales porosos no fisurados tales como hormigón, morteros, piedras calcáreas, ladrillos cerámicos, etc. Información práctica - Presentación: Garrafa de 10kg. Palet 420 kg. (42 u.) - Colores: Incoloro. - Rendimiento: De 300 a 500 ml/m2, según la absorción del soporte. - Conservación: 12 meses a partir de la fecha de fabricación, en envase original cerrado, y al abrigo de la humedad.
