# Falleba cota fija aguja 15 GR.30 180/310-600 MM. TS

- Propiedad del archivo: CONSTRUNARIO
- Formato: FIEBDC-3/2012
- Programa: Construnario Versión 2.11
- Fecha de los precios: 10/04/2015
- Divisa: EUR

| Código | Ud | Descripción |
|---|---|---|
| TGKK3010-100 | u | Falleba cota fija aguja 15 GR.30 180/310-600 MM. TS |
