# Falleba cota fija aguja 15 GR.100 500/1001-1200 MM TS AF

- Propiedad del archivo: CONSTRUNARIO
- Formato: FIEBDC-3/2012
- Programa: Construnario Versión 2.11
- Fecha de los precios: 09/04/2015
- Divisa: EUR

| Código | Ud | Descripción |
|---|---|---|
| TGKK4060-100 | u | Falleba cota fija aguja 15 GR.100 500/1001-1200 MM TS AF |
