# Falleba cota variable aguja 15 GR.200 2001-2360 MM TS AF

- Propiedad del archivo: CONSTRUNARIO
- Formato: FIEBDC-3/2012
- Programa: Construnario Versión 2.11
- Fecha de los precios: 09/04/2015
- Divisa: EUR

**TGMK4080-100** u Falleba cota variable aguja 15 GR.200 2001-2360 MM TS AF
Falleba cota variable aguja 15 GR.200 2001-2360 MM TS AF .
