# Falleba DSG GR.120 1201-1400 mm TS AF

- Propiedad del archivo: CONSTRUNARIO
- Formato: FIEBDC-3/2012
- Programa: Construnario Versión 2.11
- Fecha de los precios: 09/04/2015
- Divisa: EUR

| Código | Ud | Descripción |
|---|---|---|
| TGKS4070-100 | u | Falleba DSG GR.120 1201-1400 mm TS AF |
